# vkh_St Vincenz KH Diez
Angebotsaufforderung (GAEB DA XML 3.2, DA83)
Projekt: 25024
Währung: EUR
Erstellt mit: GXML Toolbox V3.3 R20220330, ORCA AVA 26 26.00.01, 15.07.2026

## ALLGEMEINES
Das Leistungsverzeichnis ist nach PKV (Wahlleistungs-) und GKV-Zimmern unterteilt, die jedoch parallel, im Zuge der einzelnen Bauabschnitte eingebaut werden. Start ist Bauabschnitt 1, dann 2, etc.
Es gilt hierzu der beigelegte Bauzeitenplan des Architekten sowie die Pläne zu den Freiflächen und dem Baustellenzugang.

HINWEISE ZUR KALKULATION/ABRECHNUNG DER BAUABSCHNITTE 3 (Titel 01.01.x, 02.02.x) und 4 (Titel 01.02.x, 02.03x)- INDEXIERUNG

Aufgrund der langen Bauzeit und der Gliederung der Maßnahme auf die v.g. Bauabschnitte ist eine Indexierung anhand des Baupreisindex des Statistischen Bundesamtes für Wohngebäude vorgesehen.

Basiswert:
Als Basiswert für die Indexierung der Bauabschnitte 3 bis 5 dient der Baupreisindex zum Beauftragungszeitpunkt (IV/2025).

Steigerungswert für die Abrechnung 3.BA, 4.BA und 5.BA:
Zum Baubeginn der Bauabschnitte 3, 4 und 5 wird der jeweils zuletzt veröffentlichte Baupreisindex des Statistischen Bundesamtes herangezogen. Die Differenz zwischen diesem aktuellen Baupreisindex und dem Basiswert ergibt den jeweiligen Steigerungswert, mit dem die Angebotspreise des 3., 4. und 5.Bauabschnitts für die Abrechnung indexiert werden.

Zum LV gelten folgende Anlagen:
-- Weitere besondere Vertragsbedingungen
- Ausstattungsliste Tischlerarbeiten
- Ausführungsplan/Ansichten 1-Bettzimmer Typ A inkl .Bad
  Plan Nr. A.IA. PL03
- Ausführungsplan 2-Bettzimmer Typ B inkl. Bad
  Plan Nr. A.IA.PL02
- Grundrisspläne PKV-Zimmer
  Plan Nr. GR_01, GR_02 und GR_03
- Grundrisspläne des Architekten für Raumnummern GKV-Schreibtische
- Bauzeitenplan
- Plan Nr. AA1 Baustellenzugang
- Plan Nr. FFP Freiflächenplan

## TEIL A__ALLGEMEINE ANFORDERUNGEN
TEIL A:
ALLGEMEINE FUNKTIONALE UND TECHNISCHE ANFORDERUNGEN

I. Allgemein

Zuvor stehende  Vorbemerkungen werden nicht außer Kraft gesetzt und gelten weiterhin.

Es gelten alle  Standarddetails exemplarisch für alle Leistungspositionen, wenn nicht ausdrücklich etwas anderes in den Positionen gefordert wird

Alle Einbauten sind vollständig oder in ihren wesentlichen Bauteilen zu bemustern. Dies betrifft auch und ausdrücklich auch Geräte oder andere "Lieferware". In Abstimmung mit dem AG können Prospektunterlagen ausreichend sein. Die Bemusterung legt die Ausführungsqualität fest. Gleichzeitig werden Ausführungsdetails festgeschrieben. Die Bemusterung ist in die einzelnen Angebotspreise einzukalkulieren und wird nicht besonders vergütet. Sie ist selbstständig vom AN in Hinblick auf den Fertigstellungstermin, mind. 3 KW vor Bemusterungstermin anzumelden. Zusätzlich ist 1 KW als Freigabezeitraum einzukalkulieren.

Die dem Leistungsverzeichnis beigefügten Zeichnungen haben Systemcharakter und sind durch entsprechende Montagepläne und Detailpläne zu ergänzen.

2.Alle Arbeiten, Leistungen und Lieferungen sind nach den entsprechenden Zeichnungen auszuführen. Abweichungen sind nur mit schriftlicher Genehmigung des Auftraggebers statthaft. Bei Differenzen zwischen Zeichnung und Ausschreibung ist die Entscheidung des Auftraggebers einzuholen. Soweit die Leistungen des Auftragnehmers in den Vertragsunterlagen unvollständig beschrieben sein sollten, bestimmt der Auftraggeber das Auszuführende  im Rahmen der sich aus den Vertragsunterlagen ergebenden Material -, Qualitäts-, Ausführungs- und Preisbeschreibung. Sollten Widersprüche zwischen Angaben im Vertrag und in seinen Anlagen bestehen, so gilt die jeweils weitestgehende bzw. höchstwertige Regelung als vereinbart, ohne dass dem Auftraggeber dadurch Mehrkosten entstehen. Sollte dies zu einem groben Missverhältnis der Leistungen der Vertragspartner führen, so werden die Parteien unverzüglich in Verhandlungen mit dem Ziel eintreten, dieses umgehend zu beseitigen.

Alle Fertigungszeichnungen müssen in zweifacher Ausführung zur Genehmigung vorgelegt werden. Zur Freigabe der Fertigungszeichnungen ist ein Freigabezeitraum von 3 KWs einzukalkulieren.
In Werkstattzeichnungen sind durch Aufforderung des Planers u.U. mehrfache Änderungen kostenneutral einzuarbeiten.
Die Erstellung von Werkstattzeichnungen wird nicht gesondert vergütet und ist im Preis enthalten.

Trotz Vorlage und Genehmigung durch den Architekten wird der AN nicht von der vollen Verantwortung für die einwandfreie Konstruktion, Einhaltung der Vorschriften sowie Detail- und Materialbeschaffenheit seiner Arbeit und der Maßgenauigkeit entbunden. Die vom AG verwendeten Ausführungsunterlagen müssen den Freigabevermerk der Architekten tragen, um eine Verwechslung bei der Bauausführung zu vermeiden. Dies entbindet den AN aber nicht von seiner eigenen Prüfungs- und Hinweispflicht. Diese bleibt unberührt.

Für die Konstruktion und Standsicherheit der Arbeit übernimmt der Bieter die volle Verantwortung. Zusätzlich gilt VOB Teil C, DIN 18 355,DIN 18 357, DIN 18 363 / 18 364 in ihrer jeweils neuesten Fassung.

Örtliche Aufmasse vor Lieferung und Einbau sind zwingend erforderlich und einzukalkulieren.
Bautoleranzen sind im Rahmen der Ausführungsplanung auszugleichen und in den EPs enthalten.

Bei den nachstehenden Beschreibungen handelt es sich um die Anforderungen an fest einzubauende Möbel. Es wird größter Wert auf saubere Ausführung gelegt.

Alle Kanten müssen beschichtet und äußerst sauber verarbeitet sein. Alle Wand- und Deckenanschlüsse sind dicht anzuarbeiten und silikonfrei zu versiegeln. Raumhohe Einbauten und Einbauten in Nischen sind prinzipiell über Passblenden an die angrenzenden Bauteile anzuschließen und an der Wand zu befestigen.

Das Angebot versteht sich in fix und fertiger Herstellung einschließlich Lieferung, Transport frei Verwendungsstelle und Montage inkl. etwaiger Nacharbeiten, sowie aller Anpassarbeiten, Befestigungsmittel, Ausschnitte und Abstimmungen, wie auch Reinigung zur Übergabe der Leistung.

Die angegebenen Farböne der Dekore der Plattenmaterialien sind durch den Bauherrn bemustert. Die angebotenen Fabrikate müssen optisch und technisch mit den bemusterten Materialien übereinstimmen.

Die Bodenfläche der aufzustellenden Möbel ist vor der Montage besenrein zu reinigen.

II. Materialien / Konstruktion

Grundsätzlich, wenn nachfolgend nicht anders beschrieben, sind Plattenwerkstoffe in E1 Qualität als 3-Schichtgütespanplatte zu wählen. DIN 68765.

Alle Fronten und Anstellseiten sind aus HPL (0,8mm) beschichteter Trägerplatte zu fertigen.
Korpusse und nicht direkt sichtbare oder zugängliche Teile können aus melaminharzbeschichteter Platte gefertigt werden. Dekorgleichheit, falls gefordert, muss gewährleistet werden.

1.)  Materialien / Fabrikate / Zubehör
Die in dem Leistungsverzeichnis und in den Planungsunterlagen
angegebenen Leitfabrikate, Konstruktionen und Qualitäten können in
gleichwertiger Ausführung angeboten werden. Der Nachweis der
Gleichwertigkeit ist durch vergleichbare Kennwerte (gemäß
Leistungsposition und Technischer Spezifikation), Konstruktionszeichnungen, Prüfzeugnisse, Referenzobjekte, Muster usw. auf
Anforderung kurzfristig zu erbringen.  Die Bemusterung erfolgt im Rahmen eines bestehenden Farbkonzeptes, das zwingend in seiner Grundstruktur einzuhalten ist.

2.) Dekore
Die Ausschreibung und die Auswahl von den Dekoren und Farbgebungen basieren auf einem verbindlichen Farb- und Materialkonzept.
Dieses Farb- und Materialkonzept wurde zuvor nach Vorgabe und in
Abstimmungen mit dem Bauherrn erstellt. Details Siehe Vorbemerkugen
der jeweiligen Titel.

Der Auftraggeber behält sich generell vor, alle Oberflächendekore zu bestimmen oder wo bereits angegeben noch zu ändern! Alle Materialien müssen auf Kosten des AN bemustert werden.

3. Schrankkonstruktion:
Die Korpen sind komplett mit Hartholzdübeln verdübelt und fest verleimt, die Rückwände mind. 8 mm, sind umlaufend eingenutet und verleimt. Alle Türen und Schubblenden schlagen auf die Korpusseiten sowie die Ober- und Unterböden auf.
Die Korpusschränke können durch 4 Stellschrauben mit einem Höhenausgleich von max. 30 mm ausgerichtet werden. Der Höhenausgleich erfolgt, durch mit Klappen zu verdeckenden Öffnungen, im Unterboden.
Die Sockelblende springt, soweit nicht anders beschrieben, 50 mm von der Vorderkante der Schrankkonstruktion zurück und ist bündig mit den Seiten, springt somit um die Stärke der Anstellseite zurück.
Sockel ist in P3 (Feuchtraumgeeignet), HPL beschichtet inklusive ABS Kante.
Achtung!
Wenn Schränke unmittelbar nebeneinander stehen  (siehe Grundriss und Wandansichten), ist der Sockel durchlaufend, über die gesamte Anlagenbreite,  auszuführen.

In der Regel erhalten die Korpusschränke bei Sichtbarkeit von der Seite eine extra Anstellseite im Frontmaterial.

Es sind Passblenden für Schrankanalgen als seitlicher Wandanschluss in linker und rechter Ausführung vorzusehen (gem. Grundriss und Wandansichten).
Die seitliche Passblende läuft wandseitig auf Ebene der Schrankfront mit Sockel auf die OK der Schrankanlage und erhält oberhalb einen Deckel in gleicher Höhe des Schranks.

Die Deckenblenden sind raumhoch, auf Ebene der Schrankfront,  wie Frontdekor zu verkleiden.
Sollten sich Anschlüsse hinter der Decken- und Wandverkleidung befinden, sind diese reversibel auszuführen.

Sollten sich Anschlüsse (z.B. Steckdosen) hinter den Rückwänden der Schränke befinden, z.B. für den Anschluss von Geräten,  sind diese Rückwände in Teilbereichen als  reversible Rückwand auszuführen. Es ist ein Ausschnitt  für die Kabelführung inklusive Stecker  vorzusehen. Einfache Ausschnitte in den Rückwänden sind nicht zulässig.

Drehtürenpaare, die nicht auf eine Mittelseite aufschlagen, erhalten eine Schlagleiste aus Kunststoff.

Fachböden, 19 mm stark, sind durch unbeabsichtigtes Herausziehen zu sichern.

Die Schließung der Türen  der Schrankanlage erfolgt mit einem Druckzylinderschloss und ist in die Hausschließanlage zu integrieren. (s. Schlösser)
Die Türinnenseiten der Schränke (Türen) sind im gleichen Dekor auszuführen wie das jeweilige Frontdekor.

Alle sichtbaren Korpuskanten sowie die Frontkanten der
Einlegeböden sind, wenn nicht anders beschrieben, mit 3 mm ABS-Kante im entsprechenden Dekor zu versehen,
Alle nichtsichtbaren Korpuskanten und Kanten der Einlegeböden sind zum Schutz gegen Feuchtigkeit mit ABS Dünnkante zu beschichten, dies betrifft ausdrücklich auch die Korpusseiten oben und unten sowie die Sockelblende.

Offene Schnittkanten an Trägerplatten sind unzulässig!

Die Maserung des Dekors ("Furnierbild") ist grundsätzlich in allen sichtbaren Bauteilen, wenn nicht anders beschrieben, vertikal und durchlaufend auszuführen.

4. Arbeitsplatte:
Trägerplatte 38 mm Spanplatte mit über die Vorderkante geformter Postformingkante. 0,8 mm Schichtstoffplatte rückseitig kaschiert und wasserabweisend versiegelt. Wandanschlussprofil mit gleichem Dekor, gleicher Oberfläche ist im Preis der Arbeitsplatte mit einzukalkulieren.
Die Schnittkanten der Ausschnitte sind besonders gegen eindringendes Wasser zu schützen!
Arbeitsplatten sind, bei der Verwendung von Geschirrspülern, besonders zu schützen (s. weitere Vor- Texte zu Küchen)

III. Oberfläche, Beschläge / Auszüge / Schlösser etc.
Siehe separate Vorbemerkungen der einzelnen Titel

## TEIL B__TECHNISCHE VORBEMERKUNGEN
TEIL B:
TECHNISCHE VORBEMERKUNGEN

1. Bauausführungsangaben für den AN
Die Montage erfolgt durch qualifiziertes Personal des AN mit folgenden Leistungen:

- Abladen und Transport frei auf Baustelle.
- Beistellen aller notwendigen weiteren Hebe- und
  Transportvorrichtungen zur Verbringung des Materials
  zum Einbauort.

Die Verpackungen sind vorzuhalten und nach Montage kostenfrei zu Lasten des AN zu entsorgen. Wetterfeste Verpackungen sind bis zur endgültigen Montage vorzuhalten.

Alle erforderlichen Angaben und Abstimmungen mit Fremdgewerken (z.B. Trockenbau, Fliesen, Rohbau, Sanitär, Elektro) haben über die Bauleitung rechtzeitig und in schriftlicher Form zu erfolgen.

Alle vom Auftragnehmer zu liefernden Einrichtungsteile, Geräte und Anlagen, sind auf Verlangen und nach Auswahl des Auftraggebers vor dem Baubeginn als Werkszeichnungen und entspr. Firmendokumente im Rahmen der Werkstatt- und Montageplanung zur Entscheidung und Freigabe vorzulegen.

Alle Einrichtungsteile, Geräte und Anlagen müssen folgende technische Mindestanforderungen erfüllen:

Geräte und Anlagen müssen das GS- bzw./und VDE-Prüfzeichen tragen.
Die Korpusse müssen verwindungsfest ausgeführt werden. An die Ausführung aller Einrichtungen werden höchste hygienische Anforderungen gestellt. Bei der Ausführung ist auf die leichte Reinigungsmöglichkeit zu achten. Daher sind für alle Einrichtungen, die mit Lebensmitteln in Berührung kommen könnten, schwer zugängliche Ecken, Fugen, offene Hohlräume usw. nicht zugelassen. Es dürfen nur physiologisch unbedenkliche Materialien verwendet werden, bei denen auch bei ständiger direkter Einwirkung von Lebensmitteln und gewerbeüblichen Chemikalien aller Art keine chemischen Veränderungen auftreten. Geräteverbindungen müssen hygienisch zugelassen und dicht verschlossen sein. Technische Verarbeitungsrückstände sind rückstandslos zu entfernen. Von außen sichtbare Falze sind nicht zugelassen. Die Materialfarbe und Art der Oberflächenbearbeitung aller Einrichtungen sind aufeinander abzustimmen.  Auf- und Abkantungen, lichte Fuß- und Sockelhöhen usw., sind in Form und Abmessungen einheitlich auszuführen. Schiebe- und Drehflügeltüren sind spritzwasserdicht auszuführen. Drehflügeltüren und Schubläden siehe Teil B (Vollauszüge mind. 50 kg Belastbarkeit). Die Bodenträgeraufnahmen müssen in den Korpus integriert sein.

2.0 Bauanpassung
Kontrollmaße sind grundsätzlich vor Ort, durch den Auftragnehmer am Fertigbau (inkl. Fliesen usw.) zu nehmen. Ausklinkungen jeder Art, Passstücke usw., sind in die Einheitspreise einzurechnen. Wandbündige Ausführungen sind sicherzustellen. Anpassungen durch maßliche Änderungen am Bau sind mit einzukalkulieren! Bei Wärmequellen (auch bauseitige) sind die Wärmeabstrahlung und Luftbewegung zu gewährleisten. Ventile müssen leicht zugänglich sein.

2.1 Chemikalien
Alle angebotenen bzw. verwendeten Chemikalien müssen den Vorschriften der Trinkwasseraufbereitungsverordnung entsprechen bzw. separat umweltgerecht entsorgt werden.

3. Zusätzliche Ausführungsbestimmungen
Es ist vom Auftragnehmer sicherzustellen, dass sich alle Schränke, Geräte etc. in eingebautem Zustand zwecks Beschickung, Service und Reinigung vollständig öffnen lassen.
Zwischenböden, Körbe, Teilaggregate etc. sind herausnehmbar zu gestalten. Zusätzlich ist vom AN darauf zu achten, dass alle Gargeräte, Spülmaschinen und Kühlanlagen die HACCP-Anforderungen erfüllen, somit für die gesamte Küche eine einheitliche Variante der Protokollierbarkeit von Temperaturabläufen in Kühl-, Gar- und Spülprozessen ermöglicht wird.

3.1 Oberflächenschutz
Alle Bauteile sind während der gesamten Bauzeit durch Folien, ggf. Holzverschläge gegen Beschädigung zu schützen.

3.2 Toleranzen
Abmessungen: Fabrikatbedingte Abweichungen von den geforderten Abmessungen können bei den Positionen 5 cm pro laufendem Meter betragen.
Elektroleistungen, Elektroanschlusswerte gelten als Obergrenzen.

Kälteleistungen: Die angegebenen Kälteleistungen gelten als Richtwerte und können mit einer Toleranz von 5% vom geforderten Wert abweichen. Das gleiche gilt für die von der Leistung abhängigen Größen wie Luftmengen.

Sanitäranschlüsse: Diese Anschlüsse sind in den geforderten Größen anzubieten.

3.3 Versiegelung
Einzukalkulieren sind die Versiegelung aller Möbelstücke zu Wand/Decke/Boden. zum Boden mit Silikon, zu Wand+Decke mit Acryl in Wandfarbe bzw nach Abstimmung mit AG.

4. Revisionsunterlagen
Die Betriebs- und Bestandsunterlagen sind spätestens bei der  Schlussrechnung, in 1-facher Ausfertigung als A4-Ordner mit Planregister vorzulegen.  Ebenso 2x-fach digital.
Mindestens 1 Exemplar ist 14 Tage vor Abnahme zur Prüfung vorzulegen. Die Revisionsunterlagen sind im Angebotspreis enthalten.

Inhalt:
- revidierte Werksplanung
- revidierte Installationspläne über den gesamten Küchenbereich
- technische Dokumentationen für alle Ausrüstungen
- Ersatzteillisten
- Bedienungs- und Wartungsanweisungen
- Wartungsbuch
- Schaltpläne für elektrische Geräte

## TEIL C_ANFORDERUNGEN FABRIKATE
TEIL C:
ANFORDERUNGEN FABRKATE

I. Allgemein
Zuvor stehende  Vorbemerkungen werden nicht außer Kraft gesetzt und gelten weiterhin.

II. Materialien / Konstruktion

Grundsätzlich, wenn nachfolgend nicht anders beschrieben, sind Plattenwerkstoffe in E1 Qualität als 3-Schichtgütespanplatte zu wählen. DIN 68765.

Alle Fronten und Anstellseiten sind aus HPL (0,8mm) beschichteter Trägerplatte zu fertigen.
Korpusse und nicht direkt sichtbare oder zugängliche Teile können aus melaminharzbeschichteter Platte gefertigt werden. Dekorgleichheit, falls gefordert, muss gewährleistet werden.

Materialien / Dekore/ Geräte / Zubehör
Die Ausschreibung und die Auswahl von den Dekoren und Farbgebungen basieren auf einem verbindlichen Farb- und Materialkonzept. für die Wahlleistungsstation. Dieses Farb- und Materialkonzept wurde zuvor nach Vorgabe und in Abstimmungen mit dem Bauherrn erstellt.
Die Fabrikate sind ebenfalls dem Ausstattungskatalog zu entnehmen.
Alternativen können angeboten werden, müssen aber absolut gleichwertig sein, nach Bemusterung!

I. Dekore
Die Bemusterung der Dekore erfolgt im Rahmen eines bestehenden CI-Konzeptes, das zwingend in seiner Grundstruktur einzuhalten ist.

wenn in den Positionen nicht anders angegeben:

Korpus und Fachboden:
FPY 19mm, melaminharzbeschichtet lichtgrau

Front und Sichtseiten:
19mm P2, HPL-beschichtet
Fabrikat: Pfleiderer Cuando
siehe Ausstattungsliste und LV-Positionen

angegebotenes Fabrikat:

.......................................................
(vom AN unbedingt auszufüllen)

Wandverkleidung Nasszelle:
wie zuvor, jedoch 13mm FPY mit 13mm Sockel

Deckenverkleidung+Wandpaneel:
19mm P2, HPL-beschichtet
Fabrikat: Fundermax Fango
siehe Ausstattungsliste und LV-Positionen

angegebotenes Fabrikat:

.......................................................
(vom AN unbedingt auszufüllen)

Rahmen TV-Paneel und Klappschreibtisch:
19mm P2, HPL-Beschichtung 0,8mm
Fabrikat: Pfleiderer Anthrazit
siehe Ausstattungsliste und LV-Positionen

angegebotenes Fabrikat:

.......................................................
(vom AN unbedingt auszufüllen)

(Schreib-)Tischplatten:
19mm  P2, HPL-Beschichtung 0,8mm
Fabrikat: Pfleiderer Kristallweiß U11026 SD

angegebotenes Fabrikat:

.......................................................
(vom AN unbedingt auszufüllen)

Rahmen TV-Paneel und Klappschreibtisch:
19mm P2, HPL-Beschichtung 0,8mm
Fabrikat: Pfleiderer Anthrazit, siehe Ausstattungsliste

angegebotenes Fabrikat:

.......................................................
(vom AN unbedingt auszufüllen)

Akzentdekor Rückwand Schrank, offenes Pflegefach, Klappschreibtischrückwand :
19mm P2, HPL-beschichtet, (Schrankrückwand
in Melaminharzbeschichtung)
Fabrikat: Fundermax Marino
siehe Ausstattungsliste und LV-Positionen

angegebotenes Fabrikat:

.......................................................
(vom AN unbedingt auszufüllen)

Korpus- und Frontkante: 2mm ABS
jeweils immer passend zum Frontdekor

Sockel: P3 19 mm (feuchtraumgeeignet), HPL-Beschichtung 0,8mm,, jeweils wie Frontdekor
durchgehende Möbelsockel über gesamte Anlagenbreite

Möbel Patientenbad:
siehe LV-Positionen, HPL-beschichtet
Farikat: Fundermax Brescia Eiche
siehe Ausstattungsliste und LV-Positionen

angegebotenes Fabrikat:

.......................................................
(vom AN unbedingt auszufüllen)

ABS-Kanten 2mm im Pat.Schrank & Badregal der 2-Bettzimmer:
Akzent 1: Pfleiderer Anthrazit U12215
Akzent 2: Egger, Brushed Metal bronze F528
oder gleichwertig nach Bemusterung

angegebotenes Fabrikat:

.......................................................
(vom AN unbedingt auszufüllen)

Der Auftraggeber behält sich vor, alle Oberflächendekore zu bestimmen oder wo bereits angegeben noch zu ändern (Auswahl aus der Herstellerkollektion)! Alle Materialien müssen vorab auf Kosten des AN bemustert werden.

Dekore müssen identisch, sowohl in Melaminharzbeschichtung, als auch in HPL zu liefern sein.

III. Beschläge / Auszüge / Schlösser

die genauen Produkte werden vor Bestellung nochmal mit der Technischen Abteilung des Krankenhauses abgestimmt um eine spätere Neubeschaffung durch das Haus zu gewährleisten.

wenn nicht anders angegeben:

1. Möbelband:
Der AN hat Möbelbänder entsprechend der Schranktürgrößen in ausreichender Zahl, unter Berücksichtigung der Herstellerangaben und der erhöhten Anforderungen und Belastung in der Krankenhausnutzung einzukalkulieren und anzupassen.
Grundsätzlich sind je angebrochenen halben Meter Türhöhe, mindestens 1 Möbelband vorzusehen.
Es sind nur geschraubte Ausführungen der Bänder zulässig. Anschlagpuffer sind generell einzukalkulieren.
Alle Bänder sind zu sichern (Bandsicherungen sind zu berücksichtigen)! Die erforderlichen Rasterbohrungen sind im System 32 auszuführen.

-Scharnier für Standardanwendungen
-Öffnungswinkel 110°
-integrierte Dämpfung im Scharniertopf
- harmonisches Fugenbild durch stufenlose 3-dimensionale Einstellung - werkzeuglose Schnellmontage- und Demontage der Tür am Korpus durch Aufclipp-Montagetechnik
- mit Abedeckkappen und 86° Öffnungsbegrenzer
-dritter Pass-Stift in Bandarm für stabilen Halt des Scharniers auf der Montageplatte

Fa. Blum, Clip Top Bluemotion oder gleichwertig nach Bemusterung.
Angebotenes Fabrikat:

......................................................
(vom Bieter unbedingt auszufüllen!)

2. Schiebetürbeschlag:
- für  Schiebetüren mit spielfreier Führung
- Schienen oben eingenutet
- unten ohne Laufschiene (Hygiene)
-für Türflügeldicke 19-25mm

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Fabrikat: Häfele Art. No. 405.00.004
oder gleichwertig nach Bemusterung

Angebotenes Fabrikat:

'.....................................................'
(vom Bieter unbedingt auszufüllen!)

3 Schubladen:
Sämtliche Schubladen werden mit einem variablen Schubladensystem ausgerüstet. Das Schubladensystem muss über eine 3-dimensionale Frontenverstellung verfügen. Voraussetzungen sind eine komfortable Höhenverstellung durch Exzenter, sowie einfache Ein- und Aushängbarkeit und Selbstschließtechnik. Einzelnes Zubehör muss zu einem späteren Zeitpunkt vom AG direkt bezogen werden können.
Hersteller: Fa. Hettich Innotech oder gleichwertig nach Bemusterung.

Angebotenes Fabrikat:

'.....................................................'
(vom Bieter unbedingt auszufüllen!)

4. Bandsicherung:
Alle Türbänder müssen gesichert sein.

5. Schlösser:
wenn in den Positionen nicht anders beschrieben:

Alle Schrankschlösser sind je Patient, Zimmer und Ebene unterschiedlich unterteilt und in eine Gesamtschließgruppe zu integrieren.  Schließung je Patienten-Zimmer erfolgt nach Schließplan.
Der Schließplan ist mit dem AG abzustimmen und zu übergeben.

Der Schlosskern ist nachträglich auswechselbar und ermöglicht somit eine Änderung der Schließung.
Drehstangenschlösser für Dreh- und Schiebetüren Patientenzimmer

Fa. Häfele oder gleichwertig nach Bemusterung
Angebotenes Fabrikat:

'.....................................................'
(vom Bieter unbedingt auszufüllen!)

inkl. 1 Stück Schlüssel sind dem AG mit Schlüsselring und Anhänger (beschriftet mit Zimmernummer), sortiert zu übergeben. Schlüsselring:

Angebotenes Fabrikat:

'.....................................................'
(vom Bieter unbedingt auszufüllen!)

inkl. 2 Stück Ersatzschlüssel sind dem AG  mit Schlüsselring und Anhänger (beschriftet mit Zimmernummer), sortiert zu übergeben.

Angebotenes Fabrikat:

'.....................................................'
(vom Bieter unbedingt auszufüllen!)

Zusätzlich sind 5 Stück Generalschlüssel und eine Schließkarte dem AG zu übergeben. 5 Entnahmeschlüssel und 5 Demontageschlüssel für die Zylinder sind abzugeben.

IV. Geräte

1. Minibar Patientenzimmer:
Minibar aus Ausstattungsliste
Der darüber liegende Fachboden ist zurückspringend auszuführen für die Grifföffnung der Minibar. Alternativ ist ein zusätzlicher Griff anzuschrauben.
Die ausreichende Be-und Entlüftung muss gewährleistet sein!
Fabrikat: Hartmann, HTM T40-02

Angebotenes Fabrikat:

'.....................................................'
(vom Bieter unbedingt auszufüllen!)

2. Möbeltresor Patientenzimmer:
Tresor aus Ausstattungsliste

Fabrikat: Hartmann, HS 480-02

Angebotenes Fabrikat:

'.....................................................'
(vom Bieter unbedingt auszufüllen!)

V. Weiteres

1. Möbelgriffe:
Alle zu öffnenden Bauteile erhalten einen Möbelgriff.
siehe Ausstattungsliste
Fabrikat:  Fa.Häfele 155.02.322
oder gleichwertig nach Bemusterung
Angebotenes Fabrikat:

......................................................
(vom Bieter unbedingt auszufüllen!)

2. Schrankrohr:
Garderobenrohr, Durchmesser 20-25mm
Oberfläche schwarz matt

Angebotenes Fabrikat:

'.....................................................'
(vom Bieter unbedingt auszufüllen!)

3. LED-Lichtleisten
zur Hinterleuchtung von Möbeln und Einrichtungen; Lichtfarbe warmweiß 3000 K, mit 300 LED;  Schutzart IP20, Leistung 24 W (4,8 W pro Meter), Energieeffizienzklasse A+ inkl. interner Verkabelung (verdeckte Kabelführung in verdecktem Kabelkanal) in steckerfertiger Ausführung und/oder zum bauseitigem Direktanschluss durch den Elektriker und Netzeil.
LED Netzteil - Konstant-Spannung 12 V, 0-15 W, Halteclips und Aluminiumprofil mit Endkappen. Wichtig: Ausführung der Leuchte ohne eigenen Lichtschalter, sondern über bauseitig geschaltete Steckdose (Steckeranschlussleitung) Eine gleichmäßige Ausleuchtung der gesamten Anlage (z.B. Bettenrückwand) muss gewährleistet sein.

angebotenes Fabrikat:

'.....................................................'
(vom Bieter unbedingt auszufüllen!)

Aluminiumprofil
Aluminiumprofil für LED-Bänder; 13mm Profilhöhe, 14 mm Gesamthöhe; Länge 2500mm;
Aluminium, Oberfläche schwarz, max. Abstand der Halteclips 500 mm

4. Klappschreibtischbeschläge:
2x Seilklappenhalter je Schreibtisch
Bremskraft und Öffnungswinkel einstellbar
Oberfläche schwarz, Aluminium
Tragkraft: je mind. 80kg
Fabrikat: Häfele 365.47.336
oder gleichwertig nach Bemusterung

Angebotenes Fabrikat:

'.....................................................'
(vom Bieter unbedingt auszufüllen!)

2x Sekretärband  für Sonderanwendungen je Schreibtisch,
Tragkraft je bis 70kg,
Oberfläche Edelstahl geschliffen, Öffnungswinkel 90°; zum Schrauben in formstabilen Werkstoff, z.B. Furniersperrholz
mit passenden Edelstahl-Spanplattenschrauben
Fabrikat: Häfele 361.50.83x
oder gleichwertig nach Bemusterung

Angebotenes Fabrikat:

'.....................................................'
(vom Bieter unbedingt auszufüllen!)

5.Handschuhboxenhalter Pflegeschrank
Einfachhalterung für Einmal-Hauben- oder Handschuhe im Nachfüllkarton, mit Feder an der Rückwand zur Anpassung an unterschiedliche Kartontiefen, Befüllung durch seitliches Einschieben
Montage wahlweise horizontal oder vertikal
Material Edelstahl gebürstet
Fabrikat: Fa. Airwolf, Art. No 35-797
oder gleichwertig nach Bemusterung:

Angebotenes Fabrikat:

'.....................................................'
(vom Bieter unbedingt auszufüllen!)

6. Seifen-/und Desinfektionsmittelspender Badschrank
Spender für die verborgene Montage z.B. hinter dem Spiegel oder im Schrank; sodass für den Benutzer nur der Bedienhebel sichtbar ist
Befestigung mit 4-Punkt-Verschraubung für Einbaumontage
Befüllung von unten, Bedienung durch Drücken
frei befüllbar mit 500 oder 1000ml Euro-Flaschen, Edelstahl-Pumpe mit geradem Saugrohr, Pumpe austauschbar und autoklavierbar bis 121°

Fabrikat: Fa. Air-Wolf, Art. No. 35-530
oder gleichwertig nach Bemusterung:

Angebotenes Fabrikat:

'.....................................................'
(vom Bieter unbedingt auszufüllen!)

7. Bodenbelag (Lieferleistung)
Rollenware
Hersteller Forbo Flooring,
Kollektion Eternal Wood
Farbe Elegant Oak
Art.No. 12802

Angebotenes Fabrikat:

'.....................................................'
(vom Bieter unbedingt auszufüllen!)

## 01 Tischlerarbeiten

### Bereich 01 PKV- Zimmer

#### Abschnitt 01.01 3. Bauabschnitt

##### Titel 01.01.01 1.Obergeschoss

###### Untertitel 01.01.01.01 Einbettzimmer PKV Typ A (2 Stck.)

**01.01.01.01.1 Patientenschrank mit Kofferschrank**
Raum
Nr. 110 + 113
1.Obergeschoss
3. Bauabschnitt

Maße:
siehe Ansichten Ausführungsplanung
Deckenkoffer ist sind in separater Position aufgeführt

Beschreibung:
Patientenschrank bis Unterkante Deckenkoffer in rechter und linker Ausführung mit seitlichem Kofferschrank.

Ausstattung:
Kofferfach als Hängeschrank mit 1 Stk. Drehtür, unten überstehend als Griffkante für Öffnung der Tür.

Patientenschrank zweitürig mit Schiebetüren, abschließbar.
Oberes Fach ohne Mittelseite.
Ein Schrankteil mit Garderobenstange aus Vorbemerkungen und seitlich vertikal eingefrästem LED-Band, welches leuchtet, sobald die Schranktür aufgeht. Schrankrückwand und ABS-Kanten Fachböden je in Akzentdekor Marino (siehe Ausstattungsliste).
Der andere Schrankteil mit festen Fachböden und Minibar + Tresor aus Vorbemerkungen. Tresor-/ und Minibartüren gehen jeweils zum Kofferschrank auf (Achtung bei der Gerätebestellung!). Auf eine ausreichende Be-und Entlüftung der Minibar ist zu achten (siehe auch Vorbemerkungen). Zu-und Abluft bestenfalls über zurückspringenden Möbelsockel bzw. Schattenfuge zur Decke. . Andernfalls über schwarze Lüftungsgitter (Klärung im Zuge der Werkplanung mit AG).

Durchgehender Möbelsockel in P3 (auch an Pflegeschrank) HPL-beschichtet wie Frontdekor Cuando.
Partiell revisionierbare Rückwände bei dahinterliegenden Steckdosen.

Lieferung und Montage fix und fertig inkl. aller Kleinteile und Zubehör. Versiegelung zu angrenzenden Bauteilen & Decke mit Acryl und zum Boden mit Silikon in Bodenbelagsfarbe.
Menge: 2,000 St

**01.01.01.01.2 Pflegeschrank**
Raum
wie zuvor

Maße:
siehe Ansichten Ausführungsplanung

Beschreibung:
Pflegeschrank bestehend aus Oberschrank (1 Stck. Drehtür mit Möbelgriff und 3 Stck. eingefräste Öffnungen (Achtung: es darf keine offene Trägerplatte zu sehen sein) für dahinterliegende, geschraubte Handschuhboxenhalter (3 Stck.) aus Vorbemerkungen, 1 Stck. Einlegeboden auf kurzer Lochreihe
offenes Pflegefach (Achtung: hochwertige Versiegelung!) mit LED- Band in Akzent-Dekorfarbe und
Unterschrank mit Drahtkorb aus Ausstattungsliste und Einwurfschlitz als Schublade mit griffloser Öffnung durch ein Fußpedal. Inkl. nach unten strahlendem LED-Band als Nachtlicht.
Korpus P2 19mm und Sockel P3 19mm, jeweils HPL-beschichtet Cuando,
Offenes Fach in HPL-Akzentfarbe Marino.

Ausstattung:
1x Drehtür
1x Einlegeboden auf kurzer Lochreihe
1x Abfallbehälter in Schublade montiert
1x offenes Fach für Desinfektionsmittelspender
2x LED-Band als indirekte Beleuchtung
3x Handschuhspender gem.Vorbemerkungen an Drehtür Oberschrank geschraubt
3x Ausschnitte für Handschuhspender
1x Schublade mit Reling und Einwurföffnung (H ca 150mm)
1x Fußpedal
1x Drahtkorb 60l, passend für Unterschranktiefe

Partiell revisionierbare Rückwande bei dahinterliegenden Steckdosen.

Lieferung und Montage fix und fertig inkl. aller Kleinteile und Zubehör. Versiegelung zu angrenzenden Bauteilen & Decke mit Acryl und zum Boden mit Silikon in Bodenbelagsfarbe.
Menge: 2,000 St

**01.01.01.01.3 Beklebung Pflegeschrank**
Schriftzüge "S", "M", "L" hellgrau oder weiß an Pflegeschrankfront
Schriftgröße je ca. 3cm
PDF-Datei hierzu wird gestellt; Setzen etc. muss mit einkalkuliert werden. Eine Druckvorschau als PDF ist zu erstellen.
Herstellen und Aufbringen
Menge: 2,000 psch

**01.01.01.01.4 Montage Desinfektionsmittelspender**
Montage des bauseitigen Desinfektionsmittelspenders
in das offene Fach des Pflegeschrankes
Menge: 2,000 St

**01.01.01.01.5 Deckenverkleidung (ca. 7,2m²)**
Raum
wie zuvor

Maße:
siehe Ausführungsplanung

Beschreibung:
Verkleidung an der Decke inkl. Frontblenden

Ausstattung:
Deckenverkleidung im Vorflurbereich inkl. Unterkonstruktion und mit Frontblenden aus P2 19mm HPL-beschichtet Fundermax Fango, siehe Ausstattungsliste.
5x Ausschnitte für LED-Einbauleuchten (Lieferung+Einbau Gewerk Elektro) sind einzukalkulieren.
Aufteilung der Paneele im Zuge der Werkplanung. Die innenliegenden Deckenpaneele sind reversibel auszuführen.
Grundfläche Deckenpaneele (ohne Schrankanlage): 7,2m²; Höhe Konstruktion ca. 0,41m.

Lieferung und Montage fix und fertig inkl. aller Kleinteile und Zubehör. Versiegelung zu angrenzenden Bauteilen & Decke mit Acryl.
Menge: 2,000 St

**01.01.01.01.6 Wandblende mit LED (B:125)**
Maße:
siehe Ausführungsplan

Beschreibung:
2-teiliges Wandpaneel (Gesamtbreite ca. 1,25m) P2 19mm HPL-beschichtet Fango an angrenzenden Kofferschrank und über der Sitzbank auf Unterkonstruktion mit nach unten strahlendem verdecktem LED-Lichtband ist reversibel für dahinterliegende Steckdosen auszuführen.

Lieferung und Montage fix und fertig inkl. aller Kleinteile und Zubehör. Versiegelung zu angrenzenden Bauteilen & Decke mit Acryl.
Menge: 2,000 St

**01.01.01.01.7 Wandverkleidung Nasszelle**
Maße:
siehe Ausführungsplan
Gesamt ca. 1m²

Beschreibung:
Wandverkleidung als 19mm P2 HPL-beschichtet Pfleiderer Cuando (siehe Ausstattungsliste) auf Unterkonstruktion zwecks Einhausung der Nasszelle.
Siehe Grafikdetail, jedoch Sockelhöhe 75mm.

Lieferung und Montage fix und fertig inkl. aller Kleinteile und Zubehör. Versiegelung zu angrenzenden Bauteilen & Decke mit Acryl und zum Boden mit Silikon in Bodenbelagsfarbe.
Menge: 2,000 St

**01.01.01.01.8 Bettenrückwand m. LED-Beleuchtung (B:515)**
Maße:
siehe Ausführungsplan
Längen ca. 4300mm+ 850mm (unter Kofferschrank)

Beschreibung:
Bettrückwand als P2 Platte 19mm auf Unterkonstruktion mit schwarzer Metall-Abschlussschiene.
Beklebung mit Bodenbelag aus nachfolgender Position. Lieferleistung Bodenleger.
Inkl. LED-Lichtband nach oben strahlend, siehe Beispielfoto/Grafik unten
Bohrungen für ELT sind einzukalkulieren, siehe Ansichten.

Lieferung und Montage fix und fertig inkl. aller Kleinteile und Zubehör. Versiegelung zu angrenzenden Bauteilen & Decke mit Acryl und zum Boden mit Silikon in Bodenbelagsfarbe.
Menge: 2,000 St

**01.01.01.01.9 Zulage Lieferung Bodenbelag**
Zulage vor Vorposition
Lieferung des Rollen-Bodenbelages Fa. Forbo
aus Vorbemerkungen inkl. Versiegelung zum Boden.
ca. 6,5m²
Menge: 2,000 psch

**01.01.01.01.10 Einbausitzbank, gepolstert (B:185)**
Maße:
siehe Ausführungsplanung

Beschreibung:
Einbausitzbank, ca. 80mm stark gepolstert, wandhängend auf Konsolen, die durch eine mit Polster überzogene UK verdeckt werden, siehe Beispielfoto.
gepolsterte Rückenlehne über Eck, keilförmig ca. 98° Neigung, montiert an Bettenrückwand.
Sitzhöhe 450-500mm (wird in Werkplanung durch AG festgelegt)
Polstermaterial: Spradling Silvertex, Siehe Ausstattungsliste

Lieferung und Montage fix und fertig inkl. aller Kleinteile und Zubehör.
Menge: 2,000 St

**01.01.01.01.11 Mehr-/Minderkosten Polstermaterial**
Mehr- oder Minderkosten für die Ausführung des
Sitz-und Rückenpolsters aus Vorposition mit Bezugsstoff:
Hersteller: Hornschuch
Fabrikat: Skai Parotega NF
Farbton: F6461654 Sherry (orangebraun)
Menge: 2,000 St

**01.01.01.01.12 Klappschreibtisch (B:85)**
Maße:
siehe Ausführungsplanung
Breite 85cm

Beschreibung:
Wandmontierter Klappschreibtisch. Oberkante Schreibtischplatte ausgeklappt: 750mm OKFF: Die Schreibtischplatte ist durch Bänder und Einbohrmagneten vor dem unkontrollierten Aufklappen zu sichern. Grifflos, siehe Beispielfoto 1 unten.
Inkl. oberer Blende mit 4 Stck. Bohrungen für Schalter/Steckdosen, die im zugeklappten Zustand sichtbar bleiben. Darin integriertes, verdecktes LED-Lichtband horizontal über die gesamte Schreibtischbreite, 3000K.

Material:
Äußerer Rahmen aus Furniersperrholz 28mm HPL-beschichtet Dekor Anthrazit.
Innerer Rahmen aus P2 19mm HPL-beschichtet Anthrazit.
Schreibtischplatte aus Furniersperrholz 28mm HPL-beschichtet Kristallweiß

Rückwand und  ABS-Kanten Schreibtischplatte in Dekor Marino. Jeweils siehe Ausstattungsliste
Klapptischbeschlag in äußeren Rahmen aus Furniersperrholz eingefräst und Seilzugklappenhalter innen aufgeschraubt, siehe Beispielfotos, Variante A links
Beschläge siehe Vorbemerkungen.

Die Montage ist so auszuführen, dass von außen keine Befestigung sichtbar ist, dass ungewolltes Aushängen aber verhindert wird.

Herstellen, Liefern und Montage in fix und fertiger Ausführung, inkl. aller Klein- und Zubehörteile, Anstellseiten, Blenden, inkl. aller Anpassarbeiten (Boden Wand Decke).
Menge: 2,000 St

**01.01.01.01.13 Zulage verdeckter Seilzughalter**
*** Bedarfsposition ohne GB
Zulageposition
Seilzugklappenhalter eingebaut in Furniersperrholz (innerer Rahmen), sodass dieser nichtmehr sichtbar ist.

siehe Grafik Variante B rechts

Achtung: auf eine saubere Verarbeitung ist zwingend zu achten. Offene, andersfarbige Schnittkanten der Platte sind zu vermeiden.
Menge: 2,000 St

**01.01.01.01.14 Esstisch (D:65)**
Maße:
(d/H) ca. 650/ 740 mm

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
Esstisch mit 3- Fuß-Gestell als Tischlerbau

Tischbeine Eiche dunkel gebeizt n. Angabe AG
Tischplatte P2 19mm HPL-beschichtet weiß, siehe Vorbemerkungen mit farbiger ABS-Kante in Akzentfarbe Marino.
Inkl. Möbelgleiter (kein Filz!) passend zu PVC-Bodenbeläge.

Herstellen, Liefern und Montage in fix und fertiger Ausführung, inkl. aller Klein- und Zubehörteile, Anstellseiten, Blenden, inkl. aller Anpassarbeiten (Boden Wand Decke).
Menge: 2,000 St

**01.01.01.01.15 TV-Paneel mit LED**
Maße:
(B/T/H) ca. 1.250/ 100/ 770 mm
siehe Ausführungsplan

Beschreibung:
wandhängendes TV- Paneel für die Aufnahme des bauseitigen TV- Geräts inkl. bausseitiger Wandhalterung:
Bestehend aus umlaufendem Rahmen (Dekor anthrazit) und vorgerückter Rückwand in Akzentfarbe Marino aus Ausstattungsliste sowie oben horizontal verdeckt eingelassenem LED-Lichtband, welches nach oben strahlt.

Ausschnitte für ELT- Installationen in Rückwand sind einzukalkuliseren.

Die Montage ist so auszuführen, dass von außen keine Befestigung sichtbar ist, dass ungewolltes Aushängen aber verhindert wird.

Herstellen, Liefern und Montage in fix und fertiger Ausführung, inkl. aller Klein- und Zubehörteile, Anstellseiten, Blenden, inkl. aller Anpassarbeiten (Boden Wand Decke).
Menge: 2,000 St

**01.01.01.01.16 Spiegel auf Zimmertür**
Maße:
(B/H) ca. 750x1500mm

Beschreibung:
Spiegel, vollflächig auf Türblatt geklebt
mit gefasten Kanten

Die Montage ist so auszuführen, dass von außen keine Befestigung sichtbar ist, dass ungewolltes Aushängen aber verhindert wird.

Herstellen, Liefern und Montage in fix und fertiger Ausführung, inkl. aller Klein- und Zubehörteile, Anstellseiten, Blenden, inkl. aller Anpassarbeiten (Boden Wand Decke).
Menge: 2,000 St

**01.01.01.01.17 Garderobenhaken (5 Stck)**
5 Stck. Wandhaken aus Ausstattungsliste auf Wand geschraubt, siehe Ausführungsplan

Lieferung und Montage fix und fertig inkl. aller Kleinteile und Zubehör.
Menge: 2,000 St

**01.01.01.01.18 Türbegleitpaneel (Flur)**
Raum
wie zuvor

Maße:
siehe Grafik
(B/T/H) ca. 300/19/ 2.055 mm

Beschreibung:
Türbegleitpaneel je Patientenzimmer
Höhe von OK Fußleiste + 20mm bis OK Türzarge,
unsichtbar befestigt. Inkl. Beklebung Türnummer als Folierung, siehe Grafik. Zahlengröße ca. 12-18cm; Farbe weiß.
Eine Druckvorschau für jede Zimmernummer und eine Bohrung für Schwesternrufleuchte oder Wandleuchte sind miteinzukalkulieren.
Ausführung nicht brennbar/ A2- Qualität
Dekor: Blau Marino 0042 -
Achtung! Änderung zu der Ausstattungsliste.

Lieferung und Montage fix und fertig inkl. aller Kleinteile und Zubehör. Versiegelung zu angrenzenden Bauteilen & Decke mit Acryl und zum Boden mit Silikon in Bodenbelagsfarbe.
Menge: 2,000 St

**01.01.01.01.19 Beklebung Technische Raumnummer**
Technische Raumnummer, nach Angabe Bauherr, als Folierung auf Patientenzimmertüren. Position jeweils oben außen, siehe Grafik Vorposition. Zahlengröße ca. 30-60mm; Farbe hellgrau oder nach Wahl AG aus Herstellerkollektion (Festlegung nach Abstimmung mit Planer/Architekt)
Menge: 2,000 St

###### Untertitel 01.01.01.02 Patientenbad PKV 1-BZ Typ A (2 Stck.)

**01.01.01.02.1 Spiegelschrank (B:116)**
Raum
Nr. 110.1 + 113.1
1.Obergeschoss
3. Bauabschnitt

Maße:
(B/T/H) ca. 1160/ 280/ 930mm
siehe Ausführungsplanung

Beschreibung:
Spiegelschrank, 2- türig, mit beidseitig offenen Fächern, wandhängend, in Nische eingebaut, raumhohe Deckenblende, inkl. Passblenden

Ausstattung:
Schrankteil Mitte mit 3x Einlegeböden auf kurzer Lochreihe und
offene Regale mit je mit 3x festen Fachböden und vertikaler durchgehender LED-Lichtleiste. 4x Bohrungen für Steckdosen in der Rückwand sind einzukalkulieren. Unterer Fachboden etwas zurückspringend, um Kabel hinter der Front zur Ablage führen zu können.
In linker und rechter Ausführung
Deckenblende reversibel für dahinterliegende Steckdosen.
Material: Kompaktplatte oder ähnlich wasserresistentes Material, belegt mit HPL Fundermax Brescia Eiche (Ausstattungsliste) .

angebotenes Fabrikat Grundplatte:

'..........................................................'
(unbedingt auszufüllen)

Lieferung und Montage fix und fertig inkl. aller Kleinteile und Zubehör. Versiegelung zu angrenzenden Bauteilen & Decke mit Acryl und zum Boden mit Silikon in Bodenbelagsfarbe.
Menge: 2,000 St

**01.01.01.02.2 Spiegel auf Wandfliesen (B:90)**
Maße:
(B/T/H) ca. 880 /4/350mm
siehe Ausführungsplanung

Beschreibung:
Spiegel, 4mm, alle Kanten gefast und poliert wird zwischen OK Ablagen und UK Spiegelschrank auf die Fliesen geklebt.
Achtung: inkl. Ausschnitt für Wandarmatur, vor Ort in Rücksprache mit Sanitärfachfirma.

Die Montage ist so auszuführen, dass von Außen keine Befestigung sichtbar ist, dass ungewolltes Aushängen aber verhindert wird.

Herstellen, Liefern und Montage in fix und fertiger Ausführung, inkl. aller Klein- und Zubehörteile, Anstellseiten, Blenden, inkl. aller Anpassarbeiten und Versiegelung (Boden Wand Decke).
Menge: 2,000 St

**01.01.01.02.3 Grafikplatte Dusche (B:90)**
Maße:
(B/T/H) ca. 900/7/2500mm
siehe Ausführungsplanung

Beschreibung:
Wandverkleidung mit Resopal Spa Styling Board

Dusch-/Feuchtraum-/WC-Räume-Wandverkleidungen liefern und montieren, bestehend aus:
-Wandschale aus 6,2 mm dicken und wasserfesten Composite-Trägerwerkstoff Platte. Trägerwerkstoff mit hoher Steifigkeit und Zähigkeit bei gleichzeitig geringem Flächengewicht. Frei von Fäulnis- und anderen Zersetzungsprozessen.
-Mit beidseitig dekorativen RESOPAL® Schichtpressstoffplatten nach DIN EN 438-Teil 3 in 0,8 mm dick PUR verklebt.Die Oberfläche muss in hohem Maße antistatisch, lichtecht, wärmebeständig, urinbeständig, antibakteriell, kratz-, stoß- und abriebfest sein.

Die Befestigung der Wandschalen hat unsichtbar zu erfolgen. Die Verklebung auf den Wänden erfolgt mit dem RESOPAL® SpaStyling Wandkleber. Die Verklebung
erfolgt nach den Herstellervorschriften. Im Bereich von Stützgriffen, Klappstützgriffen und Duschtrennwänden ist eine vollflächige Verklebung auszuführen.

Der Baukörper, auf dem die Boards verklebt werden, müssen absolut trocken sein und tragfähig sein.

Die RESOPAL SpaStyling Board sind absolut fluchtgerecht und mit einer 3mm Fuge mit den bauseitigen Wandfliesen einzubauen.

Vertikaltalfugen, Innenecken und die Fugen der seitlichen (z. B. Fliese, Türzarge etc.) und unteren Abschlüsse sind dauerelastisch mit geeignetem Sanitär-Silikon zu versiegeln. Der Farbton ist mit dem AG abzustimmen.

Durchdringungen (wie z. B. Schalter, Wasseranschlüsse etc.) sind gem. Wandabwicklung mit einzukalkulieren. Die Durchdringungen sind kreisförmig hinter dem RESOPAL®
SpaStyling Board mit dem RESOPAL® SpaStyling Wandkleber abzukleben/-dichten.

RESOPAL® SpaStyling Board (gem. Wandabwicklung)
Dekore/Farben  Motiv in RESOPAL®, nach festgelegtem Muster/Bild im Rapport (auch über die Innenecke). Die Grafikdatei für den individuellen Druck wird gestellt. Layout/Zuschnitt etc. müssen einkalkuliert werden. Es muss ein Druckmuster in 1-1 erstellt und dem Bauherren/Fachplaner zur Freigabe vorgelegt werden.
Oberflächenstruktur  60, Fine Pearl

Fabrikat:
Resopal, SpaStyling, individuelles Motiv

angebotenes Fabrikat:

'........................................
(vom Bieter unbedingt auszufüllen)'

Lieferung und Montage fix und fertig inkl. aller Kleinteile und Zubehör. Versiegelung zu angrenzenden Bauteilen & Decke & Boden.
Menge: 2,000 St

**01.01.01.02.4 Untergrundvorbehandlung**
Untergrundvorbehandlung für Wandplatte aus Vorposition

vorhandene Fliesen reinigen, anrauen und Fliesenuntergrund mit einer sehr emissionsarmen, lösemittelfreien, 1-komponentigen Acrylatspezialdispersion grundieren.

Farikat: Fa. Schönox SHP oder gleichwertig
je Bad ca. 2,5m² Wandfläche

angebotenes Fabrikat:

'........................................
(vom Bieter unbedingt auszufüllen)'
Menge: 5,000 m²

**01.01.01.02.5 Ablage Waschtisch (B:30), 2-teilig**
Maße:
(H x B x T alle Maßangaben in mm)
2x ca. 70/250-300/350mm

Beschreibung:
2 Stck. Ablagen neben Waschtisch mit Abkantung (H ca. 50mm - Achtung: saubere, wasserdiche Verarbeitung+Versiegelung!)), Länge je von Waschtisch bis Wand, bestehend aus 28 mm starken Kunstharz Vollkernplatte oder ähnlichem wasserresistenten Material für den Nassbereich. Kante leicht gefast. Platten belegt mit HPL-Dekor Fundermax Brescia Eiche, siehe Ausstattungsliste.

angebotenes Fabrikat Grundplatte:

'..........................................................'
(unbedingt auszufüllen)

Herstellen, Liefern und Montieren in fix und fertiger Ausführung  inkl. aller Kleinteile, Anstellseiten, Blenden  und Anpassarbeiten (Boden Wand Decke)
Menge: 2,000 St

**01.01.01.02.6 Beschriftung Spiegelschrank, eingraviert**
eingravierte oder gesandstrahlte Buchstaben für Beschriftung der Spiegeltür Seife und Desinfektionsmittel; siehe Grafik
Buchstabenhöhe ca 2cm (Seife) und ca. 1,4cm (Desinf.)

Vorlage-PDF muss erstellt und vom Planer oder Bauherren freigegeben werden.
Menge: 2,000 psch

###### Untertitel 01.01.01.03 Zweibettzimmer PKV Typ B (1 Stck.)

**01.01.01.03.1 Patientenschrankanlage 2-Bettzimmer**
Raum
Nr. 109
1.Obergeschoss
3. Bauabschnitt

Maße:
B/H/T ca. 1800x2500x600mm
siehe Ansichten Ausführungsplanung

Beschreibung:
2 Stck. Patientenschränke inkl. Geräte bis Unterkante Deckenkoffer in rechter und linker Ausführung.

Ausstattung:
2x Patientenschrank je 1-türig mit Schiebetür, abschließbar.
Oberes Fach je ohne Mittelseite.
Je ein Schrankteil mit Garderobenstange aus Vorbemerkungen und seitlich vertikal eingefrästem LED-Band, welches leuchtet, sobald die Schranktür aufgeht.
Der andere Schrankteil mit festen Fachböden und Minibar + Tresor aus Vorbemerkungen. Tresor-/ und Minibartüren gehen jeweils auf wie die Schranktüren auf (Achtung bei der Gerätebestellung!). Auf eine ausreichende Be-und Entlüftung der Minibar ist zu achten (siehe auch Vorbemerkungen). Zu-und Abluft bestenfalls über zurückspringenden Möbelsockel bzw. Schattenfuge zur Decke. . Andernfalls über schwarze Lüftungsgitter (Klärung im Zuge der Werkplanung).
Farbige Rückwände in Akzent-Dekorfarbe Marino aus Ausstattungsliste und Fachböden jeweils mit farbigen ABS-Kanten in Akzentfarben Pfleiderer Anthrazit und Egger Brushed Metal Bronze, siehe Verbemerkungen.

Durchgehender Möbelsockel in P3 (auch an Pflegeschrank).
Partiell revisionierbare Rückwände bei dahinterliegenden Steckdosen.

Lieferung und Montage fix und fertig inkl. aller Kleinteile und Zubehör. Versiegelung zu angrenzenden Bauteilen & Decke mit Acryl und zum Boden mit Silikon in Bodenbelagsfarbe.
Menge: 1,000 St

**01.01.01.03.2 Pflegeschrank**
Raum
wie zuvor

Maße:
siehe Ausführungsplanung

Beschreibung:
identisch mit 1-Bettzimmer Typ A
LV-Pos. 01.01.2

Lieferung und Montage fix und fertig inkl. aller Kleinteile und Zubehör. Versiegelung zu angrenzenden Bauteilen & Decke mit Acryl und zum Boden mit Silikon in Bodenbelagsfarbe.
Menge: 1,000 St

**01.01.01.03.3 Beklebung Pflegeschrank**
*** Pauschalposition
identisch mit 1-Bettzimmer Typ A
Menge: 1,000 psch

**01.01.01.03.4 Montage Desinfektionsmittelspender**
Montage des bauseitigen Desinfektionsmittelspenders
in das offene Fach des Pflegeschrankes
Menge: 1,000 St

**01.01.01.03.5 Deckenverkleidung (ca. 6,2m²)**
Raum
wie zuvor

Maße:
siehe Ausführungsplanung

Beschreibung:
Verkleidung an der Decke inkl. Frontblenden

Ausstattung:
wie im 1-Bettzimmer Typ A, LV. Pos. 01.01.5, jedoch
Grundfläche Deckenpaneele (ohne Schrankanlage): 6,2m²; Höhe ca. 0,41m.

Lieferung und Montage fix und fertig inkl. aller Kleinteile und Zubehör. Versiegelung zu angrenzenden Bauteilen & Decke mit Acryl.
Menge: 1,000 St

**01.01.01.03.6 Wandverkleidung Nasszelle 2-BZ**
Maße:
siehe Ausführungsplan

Beschreibung:
wie 1-Bettzimmer Typ A, LV Pos. 01.01.7, jedoch
= ca. 7,8m² Wandfläche (ohne Tür)
Bohrungen für Schalter/Steckdosen sind einzukalkulieren (siehe Ausführungsplanung).

Lieferung und Montage fix und fertig inkl. aller Kleinteile und Zubehör. Versiegelung zu angrenzenden Bauteilen & Decke mit Acryl und zum Boden mit Silikon in Bodenbelagsfarbe.
Menge: 1,000 St

**01.01.01.03.7 Bettenrückwand m. LED-Beleuchtung (B:450)**
Maße:
siehe Ausführungsplan
Länge ca. 4500mm

Beschreibung:
wie 1-Bettzimmer Typ A, LV Pos. 01.01.8,
jedoch andere Maße und doppelte Anzahl an Elt-Bohrungen

Lieferung und Montage fix und fertig inkl. aller Kleinteile und Zubehör. Versiegelung zu angrenzenden Bauteilen & Decke mit Acryl und zum Boden mit Silikon in Bodenbelagsfarbe.
Menge: 1,000 St

**01.01.01.03.8 Zulage Lieferung Bodenbelag**
*** Pauschalposition
Zulage vor Vorposition
Lieferung des Rollen-Bodenbelages Fa. Forbo aus Vorbemerkungen inkl. Versiegelung zum Boden.
ca. 5,7m²
Menge: 1,000 psch

**01.01.01.03.9 Doppel-Klappschreibtisch**
Maße:
siehe Ausführungsplanung
Breite 1700mm

Beschreibung:
Wandmontierter Doppel-Klappschreibtisch mit 2- Klappen. Oberkante Schreibtischplatten ausgeklappt: 750mm OKFF: Die Schreibtischplatten sind durch Bänder und Magneten vor dem unkontrollierten Aufklappen zu sichern. Grifflos.
Inkl. oberer Blende mit jeweils 4 Stck. Bohrungen für Schalter/Steckdosen, die im zugeklappten Zustand sichtbar bleiben. Integriertes, verdeckte LED-Lichtbänder horizontal über die gesamte Schreibtischbreiten.

Material:
Äußerer Rahmen aus Furniersperrholz 28mm HPL-beschichtet Dekor Anthrazit.
Innerer Rahmen aus P2 19mm HPL-beschichtet Anthrazit.
Schreibtischplatte aus Furniersperrholz 28mm HPL-beschichtet Kristallweiß
Rückwand und ABS-Kanten Schreibtischplatte in Dekor Marino . Jeweils siehe Ausstattungsliste
Klapptischbeschlag in äußeren Rahmen aus Furniersperrholz eingefräst und Seilzugklappenhalter innen aufgeschraubt.
Beschläge siehe Vorbemerkungen.

Die Montage ist so auszuführen, dass von außen keine Befestigung sichtbar ist, dass ungewolltes Aushängen aber verhindert wird.

Herstellen, Liefern und Montage in fix und fertiger Ausführung, inkl. aller Klein- und Zubehörteile, Anstellseiten, Blenden, inkl. aller Anpassarbeiten (Boden Wand Decke).
Menge: 1,000 St

**01.01.01.03.10 Zulage verdeckter Seilzughalter**
*** Bedarfsposition ohne GB
Zulageposition
wie LV Pos. 01.01.13
jedoch für Doppelschreibtisch, d.h. je 2x
Menge: 1,000 St

**01.01.01.03.11 Esstisch (D:70)**
Raum
wie zuvor

Beschreibung:
identisch mit 1-Bettzimmer Typ A
LV-Pos. 01.01.14, jedoch Tischplattendruchmesser 700mm

Lieferung und Montage fix und fertig inkl. aller Kleinteile und Zubehör.
Menge: 1,000 St

**01.01.01.03.12 TV-Paneel mit LED**
Raum
wie zuvor

Beschreibung:
identisch mit 1-Bettzimmer Typ A, LV-Pos. 01.01.15

Lieferung und Montage fix und fertig inkl. aller Kleinteile und Zubehör. Versiegelung zu angrenzenden Bauteilen & Decke mit Acryl und zum Boden mit Silikon in Bodenbelagsfarbe.
Menge: 1,000 St

**01.01.01.03.13 Spiegel auf Zimmertür**
Raum
wie zuvor

Beschreibung:
identisch mit 1-Bettzimmer Typ A, LV-Pos. 01.01.16.

Lieferung und Montage fix und fertig inkl. aller Kleinteile und Zubehör.
Menge: 1,000 St

**01.01.01.03.14 Garderobenhaken (5 Stck.)**
Raum
wie zuvor

Beschreibung:
identisch mit 1-Bettzimmer Typ A, LV-Pos. 01.01.17.

Lieferung und Montage fix und fertig inkl. aller Kleinteile und Zubehör.
Menge: 1,000 St

**01.01.01.03.15 Türbegleitpaneel (Flur)**
Raum
wie zuvor

Beschreibung:
wie 1-Bettzimmer Typ 1, LV Pos. 01.01.18

Lieferung und Montage fix und fertig inkl. aller Kleinteile
und Zubehör.
Menge: 1,000 St

**01.01.01.03.16 Zulage Türbegleitpaneel als Ecklösung (Flur)**
Maße:
(B/T/H) ca. 300+300/19/ 2.055 mm

Beschreibung:
Zulage für Vorposition

Türbegleitpaneel je Patientenzimmer, 2-teilig, auf Gehrung geschnitten mit vertikaler Metall- Eckschutzschiene in schwarz.
Höhe von OK Fußleiste+20mm bis OK Türzarge,
unsichtbar befestigt. Inkl. Beklebung Türnummer wie Vorposition
Ausführung nicht brennbar/ A2- Qualität
Oberfläche: HPL-Dekor Pfleiderer Cuando

Beispielfotos:
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Menge: 1,000 St

**01.01.01.03.17 Beklebung Technische Raumnummer**
wie Einbettzimmer Typ A, LV Pos. 01.01.19
Menge: 1,000 St

###### Untertitel 01.01.01.04 Patientenbad PKV 2-BZ Typ B (1 Stck.)

**01.01.01.04.1 Spiegelschrank (B:125)**
Raum
Nr. 109.1
1.Obergeschoss
3. Bauabschnitt

wie 1-Bettzimmerbad Typ A LV. Pos. 01.02.1, jedoch Schrankbreite ca. 1250mm. Offene Regalfächer rechts und links je mit ABS-Kanten in Akzentfarben Anthrazit und Bronze (siehe Vorbemerkungen/Ausstattungsliste)
Inkl. Wand- und Deckenblenden (teilw. reversibel bei dahinterliegenden Steckdosen)

Lieferung und Montage fix und fertig inkl. aller Kleinteile und Zubehör. Versiegelung zu angrenzenden Bauteilen & Decke mit Acryl und zum Boden mit Silikon in Bodenbelagsfarbe.
Menge: 1,000 St

**01.01.01.04.2 Spiegel auf Wandfliesen (B:95)**
Raum
wie zuvor

Beschreibung:
wie 1-Bettzimmerbad Typ A LV. Pos. 01.02.2, jedoch Spiegelbreite ca. 950mm

Lieferung und Montage fix und fertig inkl. aller Kleinteile und Zubehör. Versiegelung zu angrenzenden Bauteilen & Decke mit Acryl und zum Boden mit Silikon in Bodenbelagsfarbe.
Menge: 1,000 St

**01.01.01.04.3 Grafikplatte Dusche (B:110)**
Raum
wie zuvor

Beschreibung:
wie 1-Bettzimmerbad Typ A LV. Pos. 01.02.3, jedoch Paneelbreite ca. 1100mm

Lieferung und Montage fix und fertig inkl. aller Kleinteile und Zubehör. Versiegelung zu angrenzenden Bauteilen & Decke mit Acryl und zum Boden mit Silikon in Bodenbelagsfarbe.
Menge: 1,000 St

**01.01.01.04.4 Zulage 2-teilige Platte**
Zulage für Vorposition Grafikplatte: Inneneckenausbildung
2-teilige Ausführung "über Eck"
- Breite: 2x ca. 1100mm
- Bildmotiv über beide Platten (Achtung: Musterdruckvorschau notwendig)

Die RESOPAL® SpaStyling Boards werden untereinander mit dem RESOPAL® Eckprofil aus Aluminium gem. Wandabwicklung miteinander verbunden und mit dem RESOPAL® SpaStyling Verbindungskleber über die kompl. Länge verklebt.

Farbton: silberglänzend oder schwarz
Menge: 1,000 St

**01.01.01.04.5 Untergrundvorbehandlung**
Raum
wie zuvor

Beschreibung:
wie 1-Bettzimmerbad Typ A LV. Pos. 01.02.4, jedoch Wandfläche je ca. 2,8m² /bei 2-teiliger Platte: ca. 5,6m²

Lieferung und Montage fix und fertig inkl. aller Kleinteile und Zubehör. Versiegelung zu angrenzenden Bauteilen & Decke mit Acryl und zum Boden mit Silikon in Bodenbelagsfarbe.
Menge: 5,600 m²

**01.01.01.04.6 Ablage Waschtisch (B:35), 2-teilig**
Raum
wie zuvor

Beschreibung:
wie 1-Bettzimmerbad Typ A LV. Pos. 01.02.5, jedoch Breite Ablagen 300-3500mm

Lieferung und Montage fix und fertig inkl. aller Kleinteile und Zubehör. Versiegelung zu angrenzenden Bauteilen & Decke mit Acryl und zum Boden mit Silikon in Bodenbelagsfarbe.
Menge: 1,000 St

**01.01.01.04.7 Beschriftung Spiegelschrank, eingraviert**
*** Pauschalposition
Raum
wie zuvor

Beschreibung:
wie 1-Bettzimmerbad Typ A LV. Pos. 01.02.6
Menge: 1,000 psch

##### Titel 01.01.02 2.Obergeschoss

###### Untertitel 01.01.02.01 Einbettzimmer PKV Typ A.1 (2 Stck.)

**01.01.02.01.1 Patientenschrank**
Raum
Nr. 210 + 211
2.Obergeschoss
3. Bauabschnitt

Maße:
B/H/T Gesamt 1000 (+Seitenblende ca. 400mm)/2500/600mm

Beschreibung:
Patientenschrank bis Unterkante Deckenkoffer in rechter und linker Ausführung.

Ausstattung:
wie 1-Bettzimmer Typ C, LV Pos. 01.05.1, jedoch mit Drehtüren anstatt Schiebetüren. Beschlag siehe Vorbemerkungen.

Lieferung und Montage fix und fertig inkl. aller Kleinteile und Zubehör. Versiegelung zu angrenzenden Bauteilen & Decke mit Acryl und zum Boden mit Silikon in Bodenbelagsfarbe.
Menge: 2,000 St

**01.01.02.01.2 Pflegeschrank**
Raum
wie zuvor

Beschreibung:
identisch mit 1-Bettzimmer Typ A
LV-Pos. 01.01.2
jedoch separat aufgestellt mit Blende an der Rückwand.

Lieferung und Montage fix und fertig inkl. aller Kleinteile und Zubehör. Versiegelung zu angrenzenden Bauteilen & Decke mit Acryl und zum Boden mit Silikon in Bodenbelagsfarbe.
Menge: 2,000 St

**01.01.02.01.3 Beklebung Pflegeschrank**
identisch mit 1-Bettzimmer Typ A
LV. Pos. 01.01.3
Menge: 2,000 psch

**01.01.02.01.4 Montage Desinfektionsmittelspender**
Montage des bauseitigen Desinfektionsmittelspenders
in das offene Fach des Pflegeschrankes
Menge: 2,000 St

**01.01.02.01.5 Deckenverkleidung (ca. 8,6m²)**
Raum
wie zuvor

Maße:
B/H/T 3800 Raumbreite /410/950 (Vorflur) bzw. 21600mm

Beschreibung:
Verkleidung an der Decke inkl. Frontblenden

Ausstattung:
wie im 1-Bettzimmer Typ A, LV. Pos. 01.01.5, jedoch
Grundfläche Deckenpaneele (ohne Schrankanlage): 8,6m²; Höhe ca. 0,41m.

Lieferung und Montage fix und fertig inkl. aller Kleinteile und Zubehör. Versiegelung zu angrenzenden Bauteilen & Decke mit Acryl.
Menge: 2,000 St

**01.01.02.01.6 Wandblende mit LED (B:80)**
Maße:
B/H/T ca. 800/1300/70mm

Beschreibung:
wie 1-Bettzimmer Typ A, LV Pos. 01.01.6,
jedoch 1-teilig und Breite 800mm.

Lieferung und Montage fix und fertig inkl. aller Kleinteile und Zubehör. Versiegelung zu angrenzenden Bauteilen & Decke mit Acryl.
Menge: 2,000 St

**01.01.02.01.7 Wandverkleidung Nasszelle**
Maße:
B/H/T 950+1450/2500/19mm

Beschreibung:
wie 1-Bettzimmer Typ A, LV Pos. 01.01.7, jedoch
ca. 4m² Wandfläche (ohne Tür)
Bohrungen für Schalter/Steckdosen sind einzukalkulieren.

Lieferung und Montage fix und fertig inkl. aller Kleinteile und Zubehör. Versiegelung zu angrenzenden Bauteilen & Decke mit Acryl und zum Boden mit Silikon in Bodenbelagsfarbe.
Menge: 2,000 St

**01.01.02.01.8 Bettenrückwand m. LED-Beleuchtung (B:370)**
Maße:
B/H/T 3700/1250/70mm

Beschreibung:
wie 1-Bettzimmer Typ A, LV Pos. 01.01.8,
jedoch Länge ca. 3700mm

Lieferung und Montage fix und fertig inkl. aller Kleinteile und Zubehör. Versiegelung zu angrenzenden Bauteilen & Decke mit Acryl und zum Boden mit Silikon in Bodenbelagsfarbe.
Menge: 2,000 St

**01.01.02.01.9 Zulage Lieferung Bodenbelag**
Zulage vor Vorposition
Lieferung des Rollen-Bodenbelages Fa. Forbo aus Vorbemerkungen inkl. Versiegelung zum Boden.
ca. 4,7m²
Menge: 2,000 psch

**01.01.02.01.10 Einbausitzbank, gepolstert (B:80)**
Maße:
B/H/T ca. 800x1100/770mm

Beschreibung:
Einzelsitz, ca. 80mm stark gepolstert, wandhängend auf Konsolen, die durch eine mit Polster überzogene UK verdeckt werden.
gepolsterte Rückenlehne über Eck, keilförmig ca. 98° Neigung, montiert an Bettenrückwand.
Polstermaterial: Spradling Silvertex, Siehe Ausstattungsliste

Lieferung und Montage fix und fertig inkl. aller Kleinteile und Zubehör.
Menge: 2,000 St

**01.01.02.01.11 Mehr-/Minderkosten Polstermaterial**
Mehr- oder Minderkosten für die Ausführung des Sitz-und Rückenpolsters aus Vorposition mit Bezugsstoff:
Hersteller: Hornschuch
Fabrikat: Skai Parotega NF
Farbton: F6461654 Sherry (orangebraun)
Menge: 2,000 St

**01.01.02.01.12 Klappschreibtisch (B:85)**
Maße:
B/H/T ca. 850/600/200

Beschreibung:
wie im 1-Bettzimmer Typ A, LV Pos. 01.01.12

Die Montage ist so auszuführen, dass von außen keine Befestigung sichtbar ist, dass ungewolltes Aushängen aber verhindert wird.

Herstellen, Liefern und Montage in fix und fertiger Ausführung, inkl. aller Klein- und Zubehörteile, Anstellseiten, Blenden, inkl. aller Anpassarbeiten (Boden Wand Decke).
Menge: 2,000 St

**01.01.02.01.13 Zulage verdeckter Seilzughalter**
*** Bedarfsposition ohne GB
Zulageposition
wie LV Pos. 01.01.13
Menge: 2,000 St

**01.01.02.01.14 Esstisch (D:65)**
Raum
wie zuvor

Beschreibung:
identisch mit 1-Bettzimmer Typ A, LV-Pos. 01.01.14

Lieferung und Montage fix und fertig inkl. aller Kleinteile und Zubehör.
Menge: 2,000 St

**01.01.02.01.15 TV-Paneel mit LED**
Raum
wie zuvor

Beschreibung:
identisch mit 1-Bettzimmer Typ A, LV-Pos. 01.01.15.

Lieferung und Montage fix und fertig inkl. aller Kleinteile und Zubehör. Versiegelung zu angrenzenden Bauteilen & Decke mit Acryl und zum Boden mit Silikon in Bodenbelagsfarbe.
Menge: 2,000 St

**01.01.02.01.16 Spiegel auf Zimmertür**
Raum
wie zuvor

Beschreibung:
identisch mit 1-Bettzimmer Typ A, LV-Pos. 01.01.16.

Lieferung und Montage fix und fertig inkl. aller Kleinteile und Zubehör.
Menge: 2,000 St

**01.01.02.01.17 Garderobenhaken (5 Stck)**
Raum
wie zuvor

Beschreibung:
identisch mit 1-Bettzimmer Typ A, LV-Pos. 01.01.17.

Lieferung und Montage fix und fertig inkl. aller Kleinteile und Zubehör.
Menge: 2,000 St

**01.01.02.01.18 Türbegleitpaneel (Flur)**
Raum
wie zuvor

Beschreibung:
wie 1-Bettzimmer Typ 1, LV Pos. 01.01.18.

Lieferung und Montage fix und fertig inkl. aller Kleinteile und Zubehör.
Menge: 2,000 St

**01.01.02.01.19 Zulage Türbegleitpaneel als Ecklösung (Flur)**
Maße:
(B/T/H) ca. 300+300/19/ 2.055 mm

Beschreibung:
wie 2-Bettzimmer Typ B, LV Pos. 01.03.16

Lieferung und Montage fix und fertig inkl. aller Kleinteile und Zubehör.
Menge: 2,000 St

**01.01.02.01.20 Beklebung Technische Raumnummer**
wie Einbettzimmer Typ A, LV Pos. 01.01.19
Menge: 2,000 St

###### Untertitel 01.01.02.02 Patientenbad PKV 1-BZ Typ A.1 (2 Stck.)

**01.01.02.02.1 Spiegelschrank (B:110)**
Raum
Nr. 135.1 + 135.3
2.Obergeschoss
3. Bauabschnitt

Maße:
B/H/T ca. 850/900+400 Deckenblende/280

Beschreibung:
wie 1-Bettzimmerbad Typ A LV. Pos. 01.02.1, jedoch Schrankbreite ca. 1100mm.

Lieferung und Montage fix und fertig inkl. aller Kleinteile und Zubehör. Versiegelung zu angrenzenden Bauteilen & Decke mit Acryl und zum Boden mit Silikon in Bodenbelagsfarbe.
Menge: 2,000 St

**01.01.02.02.2 Spiegel auf Wandfliesen (B:85)**
Raum
wie zuvor

Beschreibung:
wie 1-Bettzimmerbad Typ A LV. Pos. 01.02.2, jedoch Spiegelbreite ca. 850mm

Lieferung und Montage fix und fertig inkl. aller Kleinteile und Zubehör. Versiegelung zu angrenzenden Bauteilen & Decke mit Acryl und zum Boden mit Silikon in Bodenbelagsfarbe.
Menge: 2,000 St

**01.01.02.02.3 Grafikplatte Dusche (B:150)**
Raum
wie zuvor

Beschreibung:
wie 1-Bettzimmerbad Typ A LV. Pos. 01.02.3, jedoch Paneelbreite ca. 1500mm

Lieferung und Montage fix und fertig inkl. aller Kleinteile und Zubehör. Versiegelung zu angrenzenden Bauteilen & Decke mit Acryl und zum Boden mit Silikon in Bodenbelagsfarbe.
Menge: 2,000 St

**01.01.02.02.4 Untergrundvorbehandlung**
Raum
wie zuvor

Beschreibung:
wie 1-Bettzimmerbad Typ A LV. Pos. 01.02.4, jedoch Wandfläche je ca.3,8m²

Lieferung und Montage fix und fertig inkl. aller Kleinteile und Zubehör. Versiegelung zu angrenzenden Bauteilen & Decke mit Acryl und zum Boden mit Silikon in Bodenbelagsfarbe.
Menge: 7,600 m²

**01.01.02.02.5 Ablage Waschtisch (B:30), 2-teilig**
Raum
wie zuvor

Beschreibung:
wie 1-Bettzimmerbad Typ A LV. Pos. 01.02.5

Lieferung und Montage fix und fertig inkl. aller Kleinteile und Zubehör. Versiegelung zu angrenzenden Bauteilen & Decke mit Acryl und zum Boden mit Silikon in Bodenbelagsfarbe.
Menge: 2,000 St

**01.01.02.02.6 Beschriftung Spiegelschrank, eingraviert**
Raum
wie zuvor

Beschreibung:
wie 1-Bettzimmerbad Typ A LV. Pos. 01.02.6
Menge: 2,000 psch

##### Titel 01.01.03 Sonstiges

**01.01.03.1 Stundenlohnarbeiten**
Stundenlohnarbeiten durch Arbeitskräfte auf Anordnung
des AG ausführen. Unvorhersehbare zusätzliche Arbeiten, die nicht mit den Leistungspositionen abgegolten sind. Der Verrechnungssatz für die jeweilige Arbeitskraft umfasst sämtliche Aufwendungen,
insbesondere den tatsächlichen Lohn einschließlich
vermögenswirksamer Leistungen mit den Zuschlägen für
Gemeinkosten.
Sozialkassenbeiträge, Winterbauumlage und dergleichen,
sowie Lohn- und Gehaltsnebenkosten und Zuschläge für
Überstunden sind einzurechnen.
Taglohnberichte sind innerhalb von 2 Tagen der Bauleitung zur Unterzeichnung vorzulegen. Verspätete Einreichungen werden nicht anerkannt.
Sollten diese Extrastunden nicht zustande kommen, können diese Positionen nicht mit abgerechnet werden.
Menge: 10,000 h

**01.01.03.2 zusätzliche Anfahrt**
*** Pauschalposition
zusätzliche Anfahrt und Lieferung, die projektbedingt anfällt und auf Anweisung der Bauleitung.
Sollte diese nicht zustande kommen, kann diese Position nicht mit abgerechnet werden
Menge: 1,000 psch

**01.01.03.3 Revisionsunterlagen**
Revisionsunterlagen
Es wird ausdrücklich darauf hingewiesen, dass bei Stellung der Schlussrechnung ebenfalls die entspr. Revisionsunterlagen und Dokumenteationen  (1-fach in Papierform, 2-Fach in digitaler Form), wie z. B. Prüfbücher, Prüfzeugnisse für verwendete Materialien, Teilelisten, Schaltpläne, Pflegeanleitungen, Produktdatenblätter, Unternehmerbescheinigungen, Entsorgungsnachweise usw. mit einzureichen sind und zuvor keine Anweisung aus der Schlussrechnung erfolgt.

Anfertigen und den Bauherren digal übergeben.
Menge: 1,000 St

#### Abschnitt 01.02 4. Bauabschnitt

##### Titel 01.02.01 1.Obergeschoss

###### Untertitel 01.02.01.01 Einbettzimmer PKV Typ C (2 Stck.)

**01.02.01.01.1 Patientenschrank**
Raum
Nr. 135 + 135.2
1.Obergeschoss
4. Bauabschnitt

Maße:
B/H/T Gesamt 1200 (+Seitenblende)/2500/600mm

Beschreibung:
Patientenschrank  bis Unterkante Deckenkoffer in rechter und linker Ausführung.

Ausstattung:
Patientenschrank zweitürig mit Schiebetüren, abschließbar.
Oberes Fach ohne Mittelseite.
Ein Schrankteil mit Garderobenstange aus Vorbemerkungen und seitlich vertikal eingefrästem LED-Band, welches leuchtet, sobald die Schranktür aufgeht. Schrankrückwand in Akzentdekor Marino (siehe Ausstattungsliste).
Der andere Schrankteil mit Fachböden (ABS-Kanten in Akzentdekorfarbe) und Minibar + Tresor aus Vorbemerkungen. Tresor-/ und Minibartüren gehen jeweils zum Kofferschrank auf (Achtung bei der Gerätebestellung!). Auf eine ausreichende Be-und Entlüftung der Minibar ist zu achten (siehe auch Vorbemerkungen). Zu-und Abluft bestenfalls über zurückspringenden Möbelsockel bzw. Schattenfuge zur Decke. . Andernfalls über schwarze Lüftungsgitter (Klärung im Zuge der Werkplanung).

Durchgehender Möbelsockel in P3 (auch an Pflegeschrank).
Partiell revisionierbare Rückwände bei dahinterliegenden Steckdosen.

Lieferung und Montage fix und fertig inkl. aller Kleinteile und Zubehör. Versiegelung zu angrenzenden Bauteilen & Decke mit Acryl und zum Boden mit Silikon in Bodenbelagsfarbe.
Menge: 2,000 St

**01.02.01.01.2 Pflegeschrank**
Raum
wie zuvor

Maße:
siehe Ausführungsplanung

Beschreibung:
identisch mit 1-Bettzimmer Typ A
LV-Pos. 01.01.2

Lieferung und Montage fix und fertig inkl. aller Kleinteile und Zubehör. Versiegelung zu angrenzenden Bauteilen & Decke mit Acryl und zum Boden mit Silikon in Bodenbelagsfarbe.
Menge: 2,000 St

**01.02.01.01.3 Beklebung Pflegeschrank**
identisch mit 1-Bettzimmer Typ A
LV. Pos. 01.01.3
Menge: 2,000 psch

**01.02.01.01.4 Montage Desinfektionsmittelspender**
Montage des bauseitigen Desinfektionsmittelspenders
in das offene Fach des Pflegeschrankes
Menge: 2,000 St

**01.02.01.01.5 Deckenverkleidung (ca. 5,9m²)**
Raum
wie zuvor

Maße:
B/H/T 3350 /410/400 bzw. 3500mm

Beschreibung:
Verkleidung an der Decke inkl. Frontblenden

Ausstattung:
wie im 1-Bettzimmer Typ A, LV. Pos. 01.01.5, jedoch
Grundfläche Deckenpaneele (ohne Schrankanlage): 5,9m²; Höhe ca. 0,41m.

Lieferung und Montage fix und fertig inkl. aller Kleinteile und Zubehör. Versiegelung zu angrenzenden Bauteilen & Decke mit Acryl.
Menge: 2,000 St

**01.02.01.01.6 Wandverkleidung Nasszelle**
Maße:
B/H/T 2500/2500/19mm

Beschreibung:
wie 1-Bettzimmer Typ A, LV Pos. 01.01.7, jedoch
= ca. 5,3m² Wandfläche (ohne Tür)
Bohrungen für Schalter/Steckdosen sind einzukalkulieren (siehe Ausführungsplanung).

Lieferung und Montage fix und fertig inkl. aller Kleinteile und Zubehör. Versiegelung zu angrenzenden Bauteilen & Decke mit Acryl und zum Boden mit Silikon in Bodenbelagsfarbe.
Menge: 2,000 St

**01.02.01.01.7 Bettenrückwand m. LED-Beleuchtung (B:300)**
Maße:
B/H/T 2950/1250/70mm

Beschreibung:
wie 1-Bettzimmer Typ A, LV Pos. 01.01.8,
jedoch Länge ca. 2950mm

Lieferung und Montage fix und fertig inkl. aller Kleinteile und Zubehör. Versiegelung zu angrenzenden Bauteilen & Decke mit Acryl und zum Boden mit Silikon in Bodenbelagsfarbe.
Menge: 2,000 St

**01.02.01.01.8 Zulage Lieferung Bodenbelag**
Zulage vor Vorposition
Lieferung des Rollen-Bodenbelages Fa. Forbo aus Vorbemerkungen inkl. Versiegelung zum Boden.
ca. 3,8m²
Menge: 2,000 psch

**01.02.01.01.9 Eckschreibtisch**
Maße:
B/H/T 1200/28/700mm bis 250mm

Beschreibung:
Eckschreibtisch als wandbefestigtes Möbelstück auf Konsolen mit einer Wange.
Siehe Grafik.

Material:
P2 28mm HPL-beschichtet Dekor weiß und ABS-Kante in Akzentfarbe, siehe Vorbemerkungen.
Senkrechte Wange 28mm mit Gleitern für PVC-Bodenbeläge. Inkl. umlaufende 50mm hohe und 13mm starke Wischleiste, bzw. bis UK Fensterbank. Der Abstand zwischen Tischplatte und Heizkörper (nicht in der Grafik ersichtlich), ist ebenfalls mit einer Wischleiste auszuführen, sodass keine Flüssikeiten hinter dem Heizkörper laufen. OK Tischplatte = 750mm.

Die Montage ist so auszuführen, dass von außen keine Befestigung sichtbar ist, dass ungewolltes Aushängen aber verhindert wird.

Herstellen, Liefern und Montage in fix und fertiger Ausführung, inkl. aller Klein- und Zubehörteile, Anstellseiten, Blenden, inkl. aller Anpassarbeiten (Boden Wand Decke).
Menge: 2,000 St

**01.02.01.01.10 TV-Paneel mit LED**
Raum
wie zuvor

Beschreibung:
identisch mit 1-Bettzimmer Typ A, LV-Pos. 01.01.15.

Lieferung und Montage fix und fertig inkl. aller Kleinteile und Zubehör. Versiegelung zu angrenzenden Bauteilen & Decke mit Acryl und zum Boden mit Silikon in Bodenbelagsfarbe.
Menge: 2,000 St

**01.02.01.01.11 Spiegel auf Zimmertür**
Raum
wie zuvor

Beschreibung:
identisch mit 1-Bettzimmer Typ A, LV-Pos. 01.01.16.

Lieferung und Montage fix und fertig inkl. aller Kleinteile und Zubehör.
Menge: 2,000 St

**01.02.01.01.12 Garderobenhaken (5 Stck)**
Raum
wie zuvor

Beschreibung:
identisch mit 1-Bettzimmer Typ A, LV-Pos. 01.01.17.

Lieferung und Montage fix und fertig inkl. aller Kleinteile und Zubehör.
Menge: 2,000 St

**01.02.01.01.13 Türbegleitpaneel (Flur)**
Raum
wie zuvor

Beschreibung:
wie 1-Bettzimmer Typ 1, LV Pos. 01.01.18.

Lieferung und Montage fix und fertig inkl. aller Kleinteile und Zubehör.
Menge: 2,000 St

**01.02.01.01.14 Beklebung Technische Raumnummer**
wie Einbettzimmer Typ A, LV Pos. 01.01.19
Menge: 2,000 St

###### Untertitel 01.02.01.02 Patientenbad PKV 1-BZ Typ C (2 Stck.)

**01.02.01.02.1 Spiegelschrank (B:85)**
Raum
Nr. 135.1 + 135.3
1.Obergeschoss
4. Bauabschnitt

Maße:
B/H/T ca. 850/900+400 Deckenblende/280

Beschreibung:
wie 1-Bettzimmerbad Typ A LV. Pos. 01.02.1, jedoch Schrankbreite ca. 850mm und nur einem seitlichen offenen Regal (B=ca. 250) neben dem geschlossenen Fach mit Spiegelschranktür (B= ca. 600) über dem Waschtisch

Lieferung und Montage fix und fertig inkl. aller Kleinteile und Zubehör. Versiegelung zu angrenzenden Bauteilen & Decke mit Acryl und zum Boden mit Silikon in Bodenbelagsfarbe.
Menge: 2,000 St

**01.02.01.02.2 Spiegel auf Wandfliesen (B:85)**
Raum
wie zuvor

Beschreibung:
wie 1-Bettzimmerbad Typ A LV. Pos. 01.02.2, jedoch Spiegelbreite ca. 850mm

Lieferung und Montage fix und fertig inkl. aller Kleinteile und Zubehör. Versiegelung zu angrenzenden Bauteilen & Decke mit Acryl und zum Boden mit Silikon in Bodenbelagsfarbe.
Menge: 2,000 St

**01.02.01.02.3 Grafikplatte Dusche (B:120)**
Raum
wie zuvor

Beschreibung:
wie 1-Bettzimmerbad Typ A LV. Pos. 01.02.3, jedoch Paneelbreite ca. 1250mm

Lieferung und Montage fix und fertig inkl. aller Kleinteile und Zubehör. Versiegelung zu angrenzenden Bauteilen & Decke mit Acryl und zum Boden mit Silikon in Bodenbelagsfarbe.
Menge: 2,000 St

**01.02.01.02.4 Untergrundvorbehandlung**
Raum
wie zuvor

Beschreibung:
wie 1-Bettzimmerbad Typ A LV. Pos. 01.02.4, jedoch Wandfläche je ca.3,1m²

Lieferung und Montage fix und fertig inkl. aller Kleinteile und Zubehör. Versiegelung zu angrenzenden Bauteilen & Decke mit Acryl und zum Boden mit Silikon in Bodenbelagsfarbe.
Menge: 6,200 m²

**01.02.01.02.5 Ablage Waschtisch (B:30), 1-teilig**
Raum
wie zuvor

Beschreibung:
wie 1-Bettzimmerbad Typ A LV. Pos. 01.02.5, jedoch nur 1-seitig (1-teilig) neben dem Waschtisch zur Wand.

Lieferung und Montage fix und fertig inkl. aller Kleinteile und Zubehör. Versiegelung zu angrenzenden Bauteilen & Decke mit Acryl und zum Boden mit Silikon in Bodenbelagsfarbe.
Menge: 2,000 St

**01.02.01.02.6 Beschriftung Spiegelschrank, eingraviert**
Raum
wie zuvor

Beschreibung:
wie 1-Bettzimmerbad Typ A LV. Pos. 01.02.6
Menge: 2,000 psch

###### Untertitel 01.02.01.03 Zweibettzimmer PKV Typ B (1 Stck.)

**01.02.01.03.1 Patientenschrankanlage 2-Bettzimmer**
Raum
Nr. 130
1.Obergeschoss
4. Bauabschnitt

Beschreibung:
wie 2-Bettzimmer Typ B im 3.BA 1.OG
LV Pos. 01.03.1
Menge: 1,000 St

**01.02.01.03.2 Pflegeschrank**
Raum
wie zuvor

Beschreibung:
wie 2-Bettzimmer Typ B im 1.OG
LV Pos. 01.03.2
Menge: 1,000 St

**01.02.01.03.3 Beklebung Pflegeschrank**
*** Pauschalposition
Raum
wie zuvor

Beschreibung:
wie 2-Bettzimmer Typ B im 1.OG
LV Pos. 01.03.3
Menge: 1,000 psch

**01.02.01.03.4 Montage Desinfektionsmittelspender**
Raum
wie zuvor

Beschreibung:
wie 2-Bettzimmer Typ B im 1.OG
LV Pos. 01.03.4
Menge: 1,000 St

**01.02.01.03.5 Deckenverkleidung (ca. 6,2m²)**
Raum
wie zuvor

Beschreibung:
wie 2-Bettzimmer Typ B im 1.OG
LV Pos. 01.03.5
Menge: 1,000 St

**01.02.01.03.6 Wandverkleidung Nasszelle 2-BZ**
Raum
wie zuvor

Beschreibung:
wie 2-Bettzimmer Typ B im 1.OG
LV Pos. 01.03.6
Menge: 1,000 St

**01.02.01.03.7 Bettenrückwand m. LED-Beleuchtung (B:450)**
Raum
wie zuvor

Beschreibung:
wie 2-Bettzimmer Typ B im 1.OG
LV Pos. 01.03.7
Menge: 1,000 St

**01.02.01.03.8 Zulage Lieferung Bodenbelag**
*** Pauschalposition
Raum
wie zuvor

Beschreibung:
wie 2-Bettzimmer Typ B im 1.OG
LV Pos. 01.03.8
Menge: 1,000 psch

**01.02.01.03.9 Doppel-Klappschreibtisch**
Raum
wie zuvor

Beschreibung:
wie 2-Bettzimmer Typ B im 1.OG
LV Pos. 01.03.9
Menge: 1,000 St

**01.02.01.03.10 Zulage verdeckter Seilzughalter**
*** Bedarfsposition ohne GB
wie 2-BZ Typ B im 1.OG 3.BA
LV-Pos. 01.03.10
Menge: 1,000 St

**01.02.01.03.11 Esstisch (D:70)**
Raum
wie zuvor

Beschreibung:
wie 2-Bettzimmer Typ B im 1.OG
LV-Pos. 01.03.11
Menge: 1,000 St

**01.02.01.03.12 TV-Paneel mit LED**
Raum
wie zuvor

Beschreibung:
wie 2-Bettzimmer Typ B im 1.OG
LV-Pos. 01.03.12
Menge: 1,000 St

**01.02.01.03.13 Spiegel auf Zimmertür**
Raum
wie zuvor

Beschreibung:
wie 2-Bettzimmer Typ B im 1.OG
LV-Pos. 01.03.13
Menge: 1,000 St

**01.02.01.03.14 Garderobenhaken (5 Stck.)**
Raum
wie zuvor

Beschreibung:
wie 2-Bettzimmer Typ B im 1.OG
LV-Pos. 01.03.14
Menge: 1,000 St

**01.02.01.03.15 Türbegleitpaneel (Flur)**
Raum
wie zuvor

Beschreibung:
wie 2-Bettzimmer Typ B im 1.OG
LV-Pos. 01.03.15
Menge: 1,000 St

**01.02.01.03.16 Zulage Türbegleitpaneel als Ecklösung (Flur)**
Raum
wie zuvor

Beschreibung:
wie 2-Bettzimmer Typ B im 1.OG
LV-Pos. 01.03.16
Menge: 1,000 St

**01.02.01.03.17 Beklebung Technische Raumnummer**
wie 2-BZ Typ B im 1.OG BA 3,
LV-Pos. 01.03.17
Menge: 1,000 St

###### Untertitel 01.02.01.04 Patientenbad PKV 2-BZ Typ B (1 Stck.)

**01.02.01.04.1 Spiegelschrank (B:125)**
Raum
Nr. 130.1
1.Obergeschoss
4. Bauabschnitt

Beschreibung:
wie 2-Bettzimmer Typ B im 1.OG
LV-Pos. 01.04.1
Menge: 1,000 St

**01.02.01.04.2 Spiegel auf Wandfliesen (B:95)**
Raum
wie zuvor

Beschreibung:
wie 2-Bettzimmer Typ B im 1.OG
LV-Pos. 01.04.2
Menge: 1,000 St

**01.02.01.04.3 Grafikplatte Dusche (B:110)**
Raum
wie zuvor

Beschreibung:
wie 2-Bettzimmer Typ B im 1.OG
LV-Pos. 01.04.3
Menge: 1,000 St

**01.02.01.04.4 Zulage 2-teilige Platte**
Raum
wie zuvor

Beschreibung:
wie 2-Bettzimmer Typ B im 1.OG
LV-Pos. 01.04.4
Menge: 1,000 St

**01.02.01.04.5 Untergrundvorbehandlung**
Raum
wie zuvor

Beschreibung:
wie 2-Bettzimmer Typ B im 1.OG
LV-Pos. 01.04.5
Menge: 5,600 m²

**01.02.01.04.6 Ablage Waschtisch (B:35), 2-teilig**
Raum
wie zuvor

Beschreibung:
wie 2-Bettzimmer Typ B im 1.OG
LV-Pos. 01.04.6
Menge: 1,000 St

**01.02.01.04.7 Beschriftung Spiegelschrank, eingraviert**
*** Pauschalposition
Raum
wie zuvor

Beschreibung:
wie 2-Bettzimmer Typ B im 1.OG
LV-Pos. 01.04.7
Menge: 1,000 psch

##### Titel 01.02.02 2. Obergeschoss

###### Untertitel 01.02.02.03 Zweibettzimmer PKV Typ B (1 Stck.)

**01.02.02.03.1 Patientenschrankanlage 2-Bettzimmer**
Raum:
Nr. 232
2. Obergeschoss
4. Bauabschnitt

Beschreibung:
wie 2-Bettzimmer Typ B im 3.BA 1.OG
LV Pos. 01.03.1
Menge: 1,000 St

**01.02.02.03.2 Pflegeschrank**
Raum
wie zuvor

Beschreibung:
wie 2-Bettzimmer Typ B im 1.OG
LV Pos. 01.03.2
Menge: 1,000 St

**01.02.02.03.3 Beklebung Pflegeschrank**
*** Pauschalposition
Raum
wie zuvor

Beschreibung:
wie 2-Bettzimmer Typ B im 1.OG
LV Pos. 01.03.3
Menge: 1,000 psch

**01.02.02.03.4 Montage Desinfektionsmittelspender**
Raum
wie zuvor

Beschreibung:
wie 2-Bettzimmer Typ B im 1.OG
LV Pos. 01.03.4
Menge: 1,000 St

**01.02.02.03.5 Deckenverkleidung (ca. 6,2m²)**
Raum
wie zuvor

Beschreibung:
wie 2-Bettzimmer Typ B im 1.OG
LV Pos. 01.03.5
Menge: 1,000 St

**01.02.02.03.6 Wandverkleidung Nasszelle 2-BZ**
Raum
wie zuvor

Beschreibung:
wie 2-Bettzimmer Typ B im 1.OG
LV Pos. 01.03.6
Menge: 1,000 St

**01.02.02.03.7 Bettenrückwand m. LED-Beleuchtung (B:450)**
Raum
wie zuvor

Beschreibung:
wie 2-Bettzimmer Typ B im 1.OG
LV Pos. 01.03.7
Menge: 1,000 St

**01.02.02.03.8 Zulage Lieferung Bodenbelag**
*** Pauschalposition
Raum
wie zuvor

Beschreibung:
wie 2-Bettzimmer Typ B im 1.OG
LV Pos. 01.03.8
Menge: 1,000 psch

**01.02.02.03.9 Doppel-Klappschreibtisch**
Raum
wie zuvor

Beschreibung:
wie 2-Bettzimmer Typ B im 1.OG
LV Pos. 01.03.9
Menge: 1,000 St

**01.02.02.03.10 Zulage verdeckter Seilzughalter**
*** Bedarfsposition ohne GB
wie 2-BZ Typ B im 1.OG 3.BA
LV-Pos. 01.03.10
Menge: 1,000 St

**01.02.02.03.11 Esstisch (D:70)**
Raum
wie zuvor

Beschreibung:
wie 2-Bettzimmer Typ B im 1.OG
LV-Pos. 01.03.11
Menge: 1,000 St

**01.02.02.03.12 TV-Paneel mit LED**
Raum
wie zuvor

Beschreibung:
wie 2-Bettzimmer Typ B im 1.OG
LV-Pos. 01.03.12
Menge: 1,000 St

**01.02.02.03.13 Spiegel auf Zimmertür**
Raum
wie zuvor

Beschreibung:
wie 2-Bettzimmer Typ B im 1.OG
LV-Pos. 01.03.13
Menge: 1,000 St

**01.02.02.03.14 Garderobenhaken (5 Stck.)**
Raum
wie zuvor

Beschreibung:
wie 2-Bettzimmer Typ B im 1.OG
LV-Pos. 01.03.14
Menge: 1,000 St

**01.02.02.03.15 Türbegleitpaneel (Flur)**
Raum
wie zuvor

Beschreibung:
wie 2-Bettzimmer Typ B im 1.OG
LV-Pos. 01.03.15
Menge: 1,000 St

**01.02.02.03.16 Zulage Türbegleitpaneel als Ecklösung (Flur)**
Raum
wie zuvor

Beschreibung:
wie 2-Bettzimmer Typ B im 1.OG
LV-Pos. 01.03.16
Menge: 1,000 St

**01.02.02.03.17 Beklebung Technische Raumnummer**
wie 2-BZ Typ B im 1.OG BA 3,
LV-Pos. 01.03.17
Menge: 1,000 St

###### Untertitel 01.02.02.04 Patientenbad PKV 2-BZ Typ B (1 Stck.)

**01.02.02.04.1 Spiegelschrank (B:125)**
Raum:
Nr. 232.1
2.Obergeschoss
4. Bauabschnitt

Beschreibung:
wie 2-Bettzimmer Typ B im 1.OG
LV-Pos. 01.04.1
Menge: 1,000 St

**01.02.02.04.2 Spiegel auf Wandfliesen (B:95)**
Raum
wie zuvor

Beschreibung:
wie 2-Bettzimmer Typ B im 1.OG
LV-Pos. 01.04.2
Menge: 1,000 St

**01.02.02.04.3 Grafikplatte Dusche (B:110)**
Raum
wie zuvor

Beschreibung:
wie 2-Bettzimmer Typ B im 1.OG
LV-Pos. 01.04.3
Menge: 1,000 St

**01.02.02.04.4 Zulage 2-teilige Platte**
Raum
wie zuvor

Beschreibung:
wie 2-Bettzimmer Typ B im 1.OG 3.BA
LV-Pos. 01.04.4
Menge: 1,000 St

**01.02.02.04.5 Untergrundvorbehandlung**
Raum
wie zuvor

Beschreibung:
wie 2-Bettzimmer Typ B im 1.OG
LV-Pos. 01.04.4
Menge: 5,600 m²

**01.02.02.04.6 Ablage Waschtisch (B:35), 2-teilig**
Raum
wie zuvor

Beschreibung:
wie 2-Bettzimmer Typ B im 1.OG
LV-Pos. 01.04.5
Menge: 1,000 St

**01.02.02.04.7 Beschriftung Spiegelschrank, eingraviert**
*** Pauschalposition
Raum
wie zuvor

Beschreibung:
wie 2-Bettzimmer Typ B im 1.OG
LV-Pos. 01.04.6
Menge: 1,000 psch

##### Titel 01.02.03 Sonstiges

**01.02.03.1 Stundenlohnarbeiten**
wie im 3. Bauabschnitt LV Pos. 01.3
Menge: 8,000 h

**01.02.03.2 zusätzliche Anfahrt**
*** Pauschalposition
wie im 3. Bauabschnitt LV Pos. 01.3
Menge: 1,000 psch

**01.02.03.3 Revisionsunterlagen**
Revisionsunterlagen
Es wird ausdrücklich darauf hingewiesen, dass bei Stellung der Schlussrechnung ebenfalls die entspr. Revisionsunterlagen und Dokumenteationen  (1-fach in Papierform, 2-Fach in digitaler Form), wie z. B. Prüfbücher, Prüfzeugnisse für verwendete Materialien, Teilelisten, Schaltpläne, Pflegeanleitungen, Produktdatenblätter, Unternehmerbescheinigungen, Entsorgungsnachweise usw. mit einzureichen sind und zuvor keine Anweisung aus der Schlussrechnung erfolgt.

Anfertigen und den Bauherren digal übergeben.
Menge: 1,000 St

#### Abschnitt 01.03 1. Bauabschnitt

##### Titel 01.03.01 4.Obergeschoss

###### Untertitel 01.03.01.01 Zweibettzimmer PKV Typ D (1 Stck.)

**01.03.01.01.1 Patientenschrank**
Raum
Nr. 403
4.Obergeschoss
1. Bauabschnitt

Maße:
B/H/T 1000 + Seitenblenden/ 2500/ 600

Beschreibung:
Patientenschrank bis Unterkante Deckenkoffer in rechter und linker Ausführung mit seitlicher Blende zur Wand (200 bzw. 400mm breit)

Ausstattung:
Patientenschrank zweitürig mit Drehtüren, abschließbar.
Oberes Fach ohne Mittelseite.
Ansonsten gleiche Ausführung wie Pat.Schrank 1-Bettzimmer Typ A, 3.BA 1, OG, LV Pos. 01.01.01

Durchgehender Möbelsockel in P3 (auch an Pflegeschrank).
Partiell revisionierbare Rückwände bei dahinterliegenden Steckdosen.

Lieferung und Montage fix und fertig inkl. aller Kleinteile und Zubehör. Versiegelung zu angrenzenden Bauteilen & Decke mit Acryl und zum Boden mit Silikon in Bodenbelagsfarbe.
Menge: 2,000 St

**01.03.01.01.2 Pflegeschrank**
Raum
wie zuvor

Maße:
B/H/T ca. 450/2500x330mm

Beschreibung:
identisch mit 1-Bettzimmer Typ, 1.OG 3.BA
LV-Pos. 01.01.2
Pflegeschrank steht neben Patietenschrank und
bekommt daher durchgehenden Möbelsockel
und Deckenblende.
Seitenblende zur Wand mit 4x Bohrungen für ELT.

Lieferung und Montage fix und fertig inkl. aller Kleinteile und Zubehör. Versiegelung zu angrenzenden Bauteilen & Decke mit Acryl und zum Boden mit Silikon in Bodenbelagsfarbe.
Menge: 1,000 St

**01.03.01.01.3 Beklebung Pflegeschrank**
*** Pauschalposition
identisch mit 1-Bettzimmer Typ A
LV. Pos. 01.01.3
Menge: 1,000 psch

**01.03.01.01.4 Montage Desinfektionsmittelspender**
Montage des bauseitigen Desinfektionsmittelspenders
in das offene Fach des Pflegeschrankes
Menge: 1,000 St

**01.03.01.01.5 Deckenverkleidung (ca. 3,2m²)**
Raum
wie zuvor

Maße:
B/H/T ca. 3500/210/750mm

Beschreibung:
Verkleidung an der Decke inkl. Frontblenden

Ausstattung:
wie im 1-Bettzimmer Typ A, LV. Pos. 01.01.5, jedoch
Grundfläche Deckenpaneele (ohne Schrankanlage) ca. 3,2m²m² und Höhe nur 200-250mm.

Lieferung und Montage fix und fertig inkl. aller Kleinteile und Zubehör. Versiegelung zu angrenzenden Bauteilen & Decke mit Acryl.
Menge: 1,000 St

**01.03.01.01.6 Wandblende raumhoch (B:95)**
Raum
wie zuvor

Maße:
B/H/T ca. 950/2500/70

Beschreibung:
Wandpaneel auf UK dient als Garderobenrückwand
P2 19mm HPL-beschichtet Fango an angrenzender Bettenrückwand (gleiche Tiefe) ist reversibel für dashinterliegende Steckdosen für LED Bettrückwand auszuführen.

Lieferung und Montage fix und fertig inkl. aller Kleinteile und Zubehör. Versiegelung zu angrenzenden Bauteilen & Decke mit Acryl.
Menge: 1,000 St

**01.03.01.01.7 Garderobenhaken (5 Stck)**
5 Stck. Wandhaken aus Ausstattungsliste auf Wandpannel (Vorposition) geschraubt.

Lieferung und Montage fix und fertig inkl. aller Kleinteile und Zubehör.
Menge: 1,000 St

**01.03.01.01.8 Bettenrückwand m. LED-Beleuchtung (B:420)**
Raum
wie zuvor

Maße:
B/H/T ca. 4200/1250/70mm

Beschreibung:
wie 1-Bettzimmer Typ A, LV Pos. 01.01.8,
jedoch andere Maße und doppelte Anzahl an Elt-Bohrungen

Lieferung und Montage fix und fertig inkl. aller Kleinteile und Zubehör. Versiegelung zu angrenzenden Bauteilen & Decke mit Acryl und zum Boden mit Silikon in Bodenbelagsfarbe.
Menge: 1,000 St

**01.03.01.01.9 Zulage Lieferung Bodenbelag**
*** Pauschalposition
Zulage vor Vorposition
Lieferung des Rollen-Bodenbelages Fa. Forbo
aus Vorbemerkungen inkl. Versiegelung zum Boden.
ca. 5,3m²
Menge: 1,000 psch

**01.03.01.01.10 Klappschreibtisch (B:85)**
Raum
wie zuvor

Maße:
B/H/T ca. 850/600/200

Beschreibung:
wie im 1-Bettzimmer Typ A, LV Pos. 01.01.12

Die Montage ist so auszuführen, dass von außen keine Befestigung sichtbar ist, dass ungewolltes Aushängen aber verhindert wird.

Herstellen, Liefern und Montage in fix und fertiger Ausführung, inkl. aller Klein- und Zubehörteile, Anstellseiten, Blenden, inkl. aller Anpassarbeiten (Boden Wand Decke).
Menge: 1,000 St

**01.03.01.01.11 Zulage verdeckter Seilzughalter**
*** Bedarfsposition ohne GB
Zulageposition
wie LV Pos. 01.01.13
Menge: 1,000 St

**01.03.01.01.12 Einbauschreibtisch**
Raum
wie zuvor

Maße:
B/H/T ca. 1680/28/550mm

Beschreibung:
Wandbefestigter Schreibtisch zwischen zwei Wandscheiben als eine durchgehende Tischplatte, seinseitig mit Rundung (d=ca. 10cm). Schreibtischplatte P2 28mm, HPL-beschichtet Kristallweiß, siehe Vorbemerkungen, ABS-Kante in Dekor Marino. OK Tischplatte = 750mm.
Inkl. 5cm hohe umlaufende Wischleiste an der Wand und vor dem Fenster 13mm stark.

Die Montage ist so auszuführen, dass von außen keine Befestigung sichtbar ist, dass ungewolltes Aushängen aber verhindert wird.

Herstellen, Liefern und Montage in fix und fertiger Ausführung, inkl. aller Klein- und Zubehörteile, Anstellseiten, Blenden, inkl. aller Anpassarbeiten (Boden Wand Decke).
Menge: 1,000 St

**01.03.01.01.13 Esstisch (D:70)**
Raum
wie zuvor

Beschreibung:
identisch mit 1-Bettzimmer Typ A
LV-Pos. 01.01.14, jedoch Tischplattendurchmesser 700mm

Lieferung und Montage fix und fertig inkl. aller Kleinteile und Zubehör.
Menge: 1,000 St

**01.03.01.01.14 TV-Paneel mit LED**
Raum
wie zuvor

Beschreibung:
identisch mit 1-Bettzimmer Typ A, LV-Pos. 01.01.15

Lieferung und Montage fix und fertig inkl. aller Kleinteile und Zubehör. Versiegelung zu angrenzenden Bauteilen & Decke mit Acryl und zum Boden mit Silikon in Bodenbelagsfarbe.
Menge: 1,000 St

**01.03.01.01.15 Einbausitzbank**
Raum
wie zuvor

Maße:
B/H/T ca. 1680/28/700mm
Sitztiefe ca. 500mm
Sitzhöhe 450-500mm (wird in Werkplanung durch AG festgelegt)

Beschreibung:
Sitzbank bestehend aus einem Korpus für die Aufnahme von Sitzpolstern. Als Rückenlehne und Sitzfläche dient ein durchgehendes Polster in einheitlicher Höhe.

Die Polsterung der Rückenlehne ist 98° geneigt und ist an der Rückwand befestigt. Sitzpolster geht runter bis auf Sockelhöhe.
Ca. 75mm hoher, komplett über gesamte Sitzbank  durchlaufender Bodensockel. Feuchtraumgeeignet.
Es muss die Möglichkeit gegeben sein, Bodenunebenheiten auszugleichen.

Material:
Unterkonstruktion: P2 19mm
Front und Sichtseiten: P2 19 mm, HPL-Beschichtung Kristallweiß, wie Vorbemerkugen
Sockel: P3 19 mm, (feuchtraumgeeignet), HPL-Beschichtung Kirstallweiß. Sockel springt zurück.

Polsterbezug: Spradling, siehe Vorbemerkungen.

Die Montage ist so auszuführen, dass von außen keine Befestigung sichtbar ist, dass ungewolltes Aushängen aber verhindert wird.

Herstellen, Liefern und Montage in fix und fertiger Ausführung, inkl. aller Klein- und Zubehörteile, Anstellseiten, Blenden, inkl. aller Anpassarbeiten (Boden Wand Decke).
Menge: 1,000 St

**01.03.01.01.16 Mehr-/Minderkosten Polstermaterial**
Mehr- oder Minderkosten für die Ausführung
des Sitz-und Rückenpolsters aus Vorposition
mit Bezugsstoff:
Hersteller: Hornschuch
Fabrikat: Skai Parotega NF
Farbton: F6461654 Sherry (orangebraun)
Menge: 1,000 St

**01.03.01.01.17 Zulage LED**
Zulage zu Vorposition Sitzbank:
eingelassener LED-Lichtstreifen (durchgehend horizontal)
in UK Rückenlehne der Sitzbank, dessen Licht nach oben die Wand anstrahlt
Menge: 1,000 St

**01.03.01.01.18 Spiegel auf Zimmertür**
Raum
wie zuvor

Beschreibung:
identisch mit 1-Bettzimmer Typ A, LV-Pos. 01.01.16.

Lieferung und Montage fix und fertig inkl. aller Kleinteile und Zubehör.
Menge: 1,000 St

**01.03.01.01.19 Türbegleitpaneel (Flur)**
Raum
wie zuvor

Beschreibung:
wie 1-Bettzimmer Typ 1, LV Pos. 01.01.18

Lieferung und Montage fix und fertig inkl. aller Kleinteile und Zubehör.
Menge: 1,000 St

**01.03.01.01.20 Zulage Türbegleitpaneel als Ecklösung (Flur)**
Maße:
(B/T/H) ca. 300+300/19/ 2.055 mm

Beschreibung:
wie 2-Bettzimmer Typ B, LV Pos. 01.03.16

Lieferung und Montage fix und fertig inkl. aller
Kleinteile und Zubehör.
Menge: 1,000 St

**01.03.01.01.21 Beklebung Technische Raumnummer**
wie Einbettzimmer Typ A, LV Pos. 01.01.19
Menge: 1,000 St

###### Untertitel 01.03.01.02 Patientenbad PKV 2-BZ Typ D (1 Stck.)

**01.03.01.02.1 Spiegelschrank (B:120)**
Raum
Nr. 403.1
4.Obergeschoss
1. Bauabschnitt

Maße:
B/H/T 1200+ Seitenblenden/ 930/ 250

Beschreibung:
wie 2-Bettzimmerbad Typ B LV. Pos. 01.04.1, jedoch mit breiten (ca. 200mm) beidseitigen Seitenblenden und dementsprechend breiter, durchgehender Deckenblende.

Lieferung und Montage fix und fertig inkl. aller Kleinteile und Zubehör. Versiegelung zu angrenzenden Bauteilen & Decke mit Acryl und zum Boden mit Silikon in Bodenbelagsfarbe.
Menge: 1,000 St

**01.03.01.02.2 Spiegel auf Wandfliesen (B:155)**
Raum
wie zuvor

Beschreibung:
wie 1-Bettzimmerbad Typ A LV. Pos. 01.02.2,
jedoch Spiegelbreite ca. 1550mm
(komplette Wandbreite)

Lieferung und Montage fix und fertig inkl. aller Kleinteile und Zubehör. Versiegelung zu angrenzenden Bauteilen & Decke mit Acryl und zum Boden mit Silikon in Bodenbelagsfarbe.
Menge: 1,000 St

**01.03.01.02.3 Grafikplatte Dusche (B:155)**
Raum
wie zuvor

Beschreibung:
wie 1-Bettzimmerbad Typ A LV. Pos. 01.02.3, jedoch Paneelbreite ca. 1550mm

Lieferung und Montage fix und fertig inkl. aller Kleinteile und Zubehör. Versiegelung zu angrenzenden Bauteilen & Decke mit Acryl und zum Boden mit Silikon in Bodenbelagsfarbe.
Menge: 1,000 St

**01.03.01.02.4 Untergrundvorbehandlung**
Raum
wie zuvor

Beschreibung:
wie 1-Bettzimmerbad Typ A LV. Pos. 01.02.4, jedoch Wandfläche je ca.3,9m²

Lieferung und Montage fix und fertig inkl. aller Kleinteile und Zubehör. Versiegelung zu angrenzenden Bauteilen & Decke mit Acryl und zum Boden mit Silikon in Bodenbelagsfarbe.
Menge: 3,900 m²

**01.03.01.02.5 Ablage Waschtisch (B:50), 2-teilig**
Raum
wie zuvor

Beschreibung:
wie 1-Bettzimmerbad Typ A LV. Pos. 01.02.5
jedoch Länge jeweils ca. 480mm

Lieferung und Montage fix und fertig inkl. aller Kleinteile und Zubehör. Versiegelung zu angrenzenden Bauteilen & Decke mit Acryl und zum Boden mit Silikon in Bodenbelagsfarbe.
Menge: 1,000 St

**01.03.01.02.6 Beschriftung Spiegelschrank, eingraviert**
*** Pauschalposition
Raum
wie zuvor

Beschreibung:
wie 1-Bettzimmerbad Typ A LV. Pos. 01.02.6
Menge: 1,000 psch

###### Untertitel 01.03.01.03 Zweibettzimmer PKV Typ E (1 Stck.)

**01.03.01.03.1 Patientenschrank**
Raum
Nr. 442
4.Obergeschoss
1. Bauabschnitt

Maße:
B/H/T 1000 + Seitenblenden/ 2500/ 600

Beschreibung:
Patientenschrank bis Unterkante Deckenkoffer in rechter und linker Ausführung mit seitlicher Blende zur Wand

Ausstattung:
Patientenschrank zweitürig mit Drehtüren, abschließbar.
Oberes Fach ohne Mittelseite.
Ansonsten gleiche Ausführung wie Pat.Schrank 1-Bettzimmer Typ A, LV Pos. 01.01.01

Partiell revisionierbare Rückwände bei dahinterliegenden Steckdosen.

Lieferung und Montage fix und fertig inkl. aller Kleinteile und Zubehör. Versiegelung zu angrenzenden Bauteilen & Decke mit Acryl und zum Boden mit Silikon in Bodenbelagsfarbe.
Menge: 2,000 St

**01.03.01.03.2 Pflegeschrank**
Raum
wie zuvor

Maße:
B/H/T ca. 430/2500x330mm

Beschreibung:
identisch mit 1-Bettzimmer Typ A
LV-Pos. 01.01.2
Pflegeschrank steht neben Patietenschränken und bekommt daher durchgehenden Möbelsockel und Deckenblende.

Lieferung und Montage fix und fertig inkl. aller Kleinteile und Zubehör. Versiegelung zu angrenzenden Bauteilen & Decke mit Acryl und zum Boden mit Silikon in Bodenbelagsfarbe.
Menge: 1,000 St

**01.03.01.03.3 Beklebung Pflegeschrank**
*** Pauschalposition
identisch mit 1-Bettzimmer Typ A
LV. Pos. 01.01.3
Menge: 1,000 psch

**01.03.01.03.4 Montage Desinfektionsmittelspender**
Montage des bauseitigen Desinfektionsmittelspenders
in das offene Fach des Pflegeschrankes
Menge: 1,000 St

**01.03.01.03.5 Deckenverkleidung (ca. 5,4m²)**
Raum
wie zuvor

Maße:
B/H/T ca. 2000/410/2700mm

Beschreibung:
Verkleidung an der Decke inkl. Frontblenden

Ausstattung:
wie im 1-Bettzimmer Typ A, LV. Pos. 01.01.5, jedoch
Grundfläche Deckenpaneele (ohne Schrankanlage) ca. 5,4m²

Lieferung und Montage fix und fertig inkl. aller Kleinteile und Zubehör. Versiegelung zu angrenzenden Bauteilen & Decke mit Acryl.
Menge: 1,000 St

**01.03.01.03.6 Wandblende raumhoch (B:80)**
Raum
wie zuvor

Maße:
B/H/T ca. 800/2500/70

Beschreibung:
Wandpaneel auf UK dient als Garderobenrückwand
P2 19mm HPL-beschichtet Fango an angrenzender Schrankanlage.

Lieferung und Montage fix und fertig inkl. aller Kleinteile und Zubehör. Versiegelung zu angrenzenden Bauteilen & Decke mit Acryl.
Menge: 1,000 St

**01.03.01.03.7 Garderobenhaken (5 Stck)**
5 Stck. Wandhaken aus Ausstattungsliste auf Wandpannel (Vorposition) geschraubt.

Lieferung und Montage fix und fertig inkl. aller Kleinteile und Zubehör.
Menge: 1,000 St

**01.03.01.03.8 Wandverkleidung Nasszelle**
Maße:
B/H/T 2000+2200/2500/19mm

Beschreibung:
wie 1-Bettzimmer Typ A, LV Pos. 01.01.7, jedoch
ca. 8,5m² Wandfläche (ohne Tür)
Bohrungen für Schalter/Steckdosen sind einzukalkulieren.

Lieferung und Montage fix und fertig inkl. aller Kleinteile und Zubehör. Versiegelung zu angrenzenden Bauteilen & Decke mit Acryl und zum Boden mit Silikon in Bodenbelagsfarbe.
Menge: 1,000 St

**01.03.01.03.9 Bettenrückwand m. LED-Beleuchtung (B:460)**
Raum
wie zuvor

Maße:
B/H/T ca. 4600/1250/70mm

Beschreibung:
wie 1-Bettzimmer Typ A, LV Pos. 01.01.8,
jedoch andere Maße und doppelte Anzahl an Elt-Bohrungen

Lieferung und Montage fix und fertig inkl. aller Kleinteile und Zubehör. Versiegelung zu angrenzenden Bauteilen & Decke mit Acryl und zum Boden mit Silikon in Bodenbelagsfarbe.
Menge: 1,000 St

**01.03.01.03.10 Zulage Lieferung Bodenbelag**
*** Pauschalposition
Zulage vor Vorposition
Lieferung des Rollen-Bodenbelages Fa. Forbo aus Vorbemerkungen inkl. Versiegelung zum Boden.
ca. 5,8m²
Menge: 1,000 psch

**01.03.01.03.11 Klappschreibtisch (B:85)**
Raum
wie zuvor

Maße:
B/H/T ca. 850/600/200

Beschreibung:
wie im 1-Bettzimmer Typ A, LV Pos. 01.01.12

Die Montage ist so auszuführen, dass von außen keine Befestigung sichtbar ist, dass ungewolltes Aushängen aber verhindert wird.

Herstellen, Liefern und Montage in fix und fertiger Ausführung, inkl. aller Klein- und Zubehörteile, Anstellseiten, Blenden, inkl. aller Anpassarbeiten (Boden Wand Decke).
Menge: 2,000 St

**01.03.01.03.12 Zulage verdeckter Seilzughalter**
*** Bedarfsposition ohne GB
Zulageposition
wie LV Pos. 01.01.13
Menge: 2,000 St

**01.03.01.03.13 Einbausitzbank, gepolstert (B:65)**
wie 1-Bettzimmer Typ A.1, LV Pos. 02.01.10
jedoch Sitzbreite nur 650mm anstatt 800mm
und seitlicher Holzplatte zur Wand bzw. zum Fensterbereich.
Menge: 2,000 St

**01.03.01.03.14 Mehr-/Minderkosten Polstermaterial**
Mehr- oder Minderkosten für die Ausführung des
Sitz-und Rückenpolsters aus Vorposition mit
Bezugsstoff:
Hersteller: Hornschuch
Fabrikat: Skai Parotega NF
Farbton: F6461654 Sherry (orangebraun)
Menge: 2,000 St

**01.03.01.03.15 Esstisch (D:75)**
Raum
wie zuvor

Beschreibung:
identisch mit 1-Bettzimmer Typ A
LV-Pos. 01.01.14, jedoch Tischplattendruchmesser 750mm

Lieferung und Montage fix und fertig inkl. aller Kleinteile und Zubehör.
Menge: 1,000 St

**01.03.01.03.16 TV-Paneel mit LED**
Raum
wie zuvor

Beschreibung:
identisch mit 1-Bettzimmer Typ A, LV-Pos. 01.01.15

Lieferung und Montage fix und fertig inkl. aller Kleinteile und Zubehör. Versiegelung zu angrenzenden Bauteilen & Decke mit Acryl und zum Boden mit Silikon in Bodenbelagsfarbe.
Menge: 2,000 St

**01.03.01.03.17 Spiegel auf Zimmertür**
Raum
wie zuvor

Beschreibung:
identisch mit 1-Bettzimmer Typ A, LV-Pos. 01.01.16.

Lieferung und Montage fix und fertig inkl. aller Kleinteile und Zubehör.
Menge: 1,000 St

**01.03.01.03.18 Türbegleitpaneel (Flur)**
Raum
wie zuvor

Beschreibung:
wie 1-Bettzimmer Typ 1, LV Pos. 01.01.18

Lieferung und Montage fix und fertig inkl. aller Kleinteile und Zubehör.
Menge: 1,000 St

**01.03.01.03.19 Beklebung Technische Raumnummer**
wie Einbettzimmer Typ A, LV Pos. 01.01.19
Menge: 1,000 St

###### Untertitel 01.03.01.04 Patientenbad PKV 2-BZ Typ E (1 Stck.)

**01.03.01.04.1 Spiegelschrank (B:125)**
Raum
442.1
4.Obergeschoss

Maße:
B/H/T 1200+ Seitenblenden/ 930/ 250

Beschreibung:
wie 2-Bettzimmerbad Typ B LV. Pos. 01.04.1

Lieferung und Montage fix und fertig inkl. aller Kleinteile und Zubehör. Versiegelung zu angrenzenden Bauteilen & Decke mit Acryl und zum Boden mit Silikon in Bodenbelagsfarbe.
Menge: 1,000 St

**01.03.01.04.2 Spiegel auf Wandfliesen (B:95)**
Raum
wie zuvor

Beschreibung:
wie 1-Bettzimmerbad Typ A LV. Pos. 01.02.2, jedoch Spiegelbreite ca. 950mm

Lieferung und Montage fix und fertig inkl. aller Kleinteile und Zubehör. Versiegelung zu angrenzenden Bauteilen & Decke mit Acryl und zum Boden mit Silikon in Bodenbelagsfarbe.
Menge: 1,000 St

**01.03.01.04.3 Grafikplatte Dusche (B:85)**
Raum
wie zuvor

Beschreibung:
wie 1-Bettzimmerbad Typ A LV. Pos. 01.02.3, jedoch Paneelbreite ca. 850mm

Lieferung und Montage fix und fertig inkl. aller Kleinteile und Zubehör. Versiegelung zu angrenzenden Bauteilen & Decke mit Acryl und zum Boden mit Silikon in Bodenbelagsfarbe.
Menge: 1,000 St

**01.03.01.04.4 Zulage 2-teilige Platte**
Raum
wie zuvor

Beschreibung:
wie 2-Bettzimmer Typ B im 1.OG 3.BA
LV-Pos. 01.04.4
Paneelbreite 850mm
Menge: 1,000 St

**01.03.01.04.5 Untergrundvorbehandlung**
Raum
wie zuvor

Beschreibung:
wie 1-Bettzimmerbad Typ A LV. Pos. 01.02.4, jedoch Wandfläche je ca 2,2m², bei 2-teiliger Platte ca 4,4m².

Lieferung und Montage fix und fertig inkl. aller Kleinteile und Zubehör. Versiegelung zu angrenzenden Bauteilen & Decke mit Acryl und zum Boden mit Silikon in Bodenbelagsfarbe.
Menge: 4,400 m²

**01.03.01.04.6 Ablage Waschtisch (B:30), 2-teilig**
Raum
wie zuvor

Beschreibung:
wie 1-Bettzimmerbad Typ A LV. Pos. 01.02.5

Lieferung und Montage fix und fertig inkl. aller Kleinteile und Zubehör. Versiegelung zu angrenzenden Bauteilen & Decke mit Acryl und zum Boden mit Silikon in Bodenbelagsfarbe.
Menge: 1,000 St

**01.03.01.04.7 Beschriftung Spiegelschrank, eingraviert**
*** Pauschalposition
Raum
wie zuvor

Beschreibung:
wie 1-Bettzimmerbad Typ A LV. Pos. 01.02.6
Menge: 1,000 psch

###### Untertitel 01.03.01.05 Sonstiges

**01.03.01.05.1 Stundenlohnarbeiten**
wie im 3. Bauabschnitt LV Pos. 01.3
Menge: 5,000 h

**01.03.01.05.2 zusätzliche Anfahrt**
*** Pauschalposition
wie im 3. Bauabschnitt LV Pos. 01.3
Menge: 1,000 psch

**01.03.01.05.3 Revisionsunterlagen**
Revisionsunterlagen
Es wird ausdrücklich darauf hingewiesen, dass bei Stellung der Schlussrechnung ebenfalls die entspr. Revisionsunterlagen und Dokumenteationen  (1-fach in Papierform, 2-Fach in digitaler Form), wie z. B. Prüfbücher, Prüfzeugnisse für verwendete Materialien, Teilelisten, Schaltpläne, Pflegeanleitungen, Produktdatenblätter, Unternehmerbescheinigungen, Entsorgungsnachweise usw. mit einzureichen sind und zuvor keine Anweisung aus der Schlussrechnung erfolgt.

Anfertigen und den Bauherren digal übergeben.
Menge: 1,000 St

#### Abschnitt 01.04 2.1 Bauabschnitt

##### Titel 01.04.01 4.Obergeschoss

###### Untertitel 01.04.01.01 Zweibettzimmer PKV Typ D (2 Stck.)

**01.04.01.01.1 Patientenschrank**
Raum
Nr.416 + 417
4.Obergeschoss
2.1 Bauabschnitt

Beschreibung:
wie 2-Bettzimmer Typ D im 1.BA 4.OG

Lieferung und Montage fix und fertig inkl. aller Kleinteile und Zubehör. Versiegelung zu angrenzenden Bauteilen & Decke mit Acryl und zum Boden mit Silikon in Bodenbelagsfarbe.
Menge: 4,000 St

**01.04.01.01.2 Pflegeschrank**
Raum
wie zuvor

Beschreibung:
wie 2-Bettzimmer Typ D im 1.BA 4.OG

Lieferung und Montage fix und fertig inkl. aller Kleinteile und Zubehör. Versiegelung zu angrenzenden Bauteilen & Decke mit Acryl und zum Boden mit Silikon in Bodenbelagsfarbe.
Menge: 2,000 St

**01.04.01.01.3 Beklebung Pflegeschrank**
wie 2-Bettzimmer Typ D im 1.BA 4.OG
Menge: 2,000 psch

**01.04.01.01.4 Montage Desinfektionsmittelspender**
wie 2-Bettzimmer Typ D im 1.BA 4.OG
Menge: 2,000 St

**01.04.01.01.5 Deckenverkleidung (ca. 3,2m²)**
Raum
wie zuvor

Maße:
B/H/T ca. 3500/210/750mm

Beschreibung:
wie 2-Bettzimmer Typ D im 1.BA 4.OG

Lieferung und Montage fix und fertig inkl. aller Kleinteile und Zubehör. Versiegelung zu angrenzenden Bauteilen & Decke mit Acryl.
Menge: 2,000 St

**01.04.01.01.6 Wandblende raumhoch (B:95)**
Raum
wie zuvor

Maße:
B/H/T ca. 950/2500/70

Beschreibung:
wie 2-Bettzimmer Typ D im 1.BA 4.OG

Lieferung und Montage fix und fertig inkl. aller Kleinteile und Zubehör. Versiegelung zu angrenzenden Bauteilen & Decke mit Acryl.
Menge: 2,000 St

**01.04.01.01.7 Garderobenhaken (5 Stck)**
wie 2-Bettzimmer Typ D im 1.BA 4.OG

Lieferung und Montage fix und fertig inkl. aller Kleinteile und Zubehör.
Menge: 2,000 St

**01.04.01.01.8 Bettenrückwand m. LED-Beleuchtung (B:420)**
Raum
wie zuvor

Maße:
B/H/T ca. 4200/1250/70mm

Beschreibung:
wie 2-Bettzimmer Typ D im 1.BA 4.OG

Lieferung und Montage fix und fertig inkl. aller Kleinteile und Zubehör. Versiegelung zu angrenzenden Bauteilen & Decke mit Acryl und zum Boden mit Silikon in Bodenbelagsfarbe.
Menge: 2,000 St

**01.04.01.01.9 Zulage Lieferung Bodenbelag**
wie 2-Bettzimmer Typ D im 1.BA 4.OG
je ca. 5,3m²
Menge: 2,000 psch

**01.04.01.01.10 Klappschreibtisch (B:85)**
Raum
wie zuvor

Maße:
B/H/T ca. 850/600/200

Beschreibung:
wie 2-Bettzimmer Typ D im 1.BA 4.OG

Die Montage ist so auszuführen, dass von außen keine Befestigung sichtbar ist, dass ungewolltes Aushängen aber verhindert wird.

Herstellen, Liefern und Montage in fix und fertiger Ausführung, inkl. aller Klein- und Zubehörteile, Anstellseiten, Blenden, inkl. aller Anpassarbeiten (Boden Wand Decke).
Menge: 2,000 St

**01.04.01.01.11 Zulage verdeckter Seilzughalter**
*** Bedarfsposition ohne GB
wie 2-Bettzimmer Typ D im 1.BA 4.OG
Menge: 2,000 St

**01.04.01.01.12 Einbauschreibtisch**
Raum
wie zuvor

Beschreibung:
wie 2-Bettzimmer Typ D im 1.BA 4.OG

Herstellen, Liefern und Montage in fix und fertiger Ausführung, inkl. aller Klein- und Zubehörteile, Anstellseiten, Blenden, inkl. aller Anpassarbeiten (Boden Wand Decke).
Menge: 2,000 St

**01.04.01.01.13 Esstisch (D:70)**
Raum
wie zuvor

Beschreibung:
wie 2-Bettzimmer Typ D im 1.BA 4.OG

Lieferung und Montage fix und fertig inkl. aller Kleinteile und Zubehör.
Menge: 2,000 St

**01.04.01.01.14 TV-Paneel mit LED**
Raum
wie zuvor

Beschreibung:
wie 2-Bettzimmer Typ D im 1.BA 4.OG

Lieferung und Montage fix und fertig inkl. aller Kleinteile und Zubehör. Versiegelung zu angrenzenden Bauteilen & Decke mit Acryl und zum Boden mit Silikon in Bodenbelagsfarbe.
Menge: 2,000 St

**01.04.01.01.15 Einbausitzbank**
Raum
wie zuvor

Beschreibung:
wie 2-Bettzimmer Typ D im 1.BA 4.OG

Herstellen, Liefern und Montage in fix und fertiger Ausführung, inkl. aller Klein- und Zubehörteile, Anstellseiten, Blenden, inkl. aller Anpassarbeiten (Boden Wand Decke).
Menge: 2,000 St

**01.04.01.01.16 Mehr-/Minderkosten Polstermaterial**
wie 2-Bettzimmer Typ D im 1.BA 4.OG
Menge: 2,000 St

**01.04.01.01.17 ZulageLED**
wie 2-Bettzimmer Typ D im 1.BA 4.OG
Menge: 2,000 St

**01.04.01.01.18 Spiegel auf Zimmertür**
Raum
wie zuvor

Beschreibung:
wie 2-Bettzimmer Typ D im 1.BA 4.OG

Lieferung und Montage fix und fertig inkl. aller Kleinteile und Zubehör.
Menge: 2,000 St

**01.04.01.01.19 Türbegleitpaneel (Flur)**
Raum
wie zuvor

Beschreibung:
wie 2-Bettzimmer Typ D im 1.BA 4.OG

Lieferung und Montage fix und fertig inkl. aller Kleinteile und Zubehör.
Menge: 2,000 St

**01.04.01.01.20 Zulage Türbegleitpaneel als Ecklösung (Flur)**
Maße:
(B/T/H) ca. 300+300/19/ 2.055 mm

Beschreibung:
wie 2-Bettzimmer Typ D im 1.BA 4.OG

Lieferung und Montage fix und fertig inkl. aller Kleinteile und Zubehör.
Menge: 2,000 St

**01.04.01.01.21 Beklebung Technische Raumnummer**
wie 2-Bettzimmer Typ D im 1.BA 4.OG
Menge: 2,000 St

###### Untertitel 01.04.01.02 Patientenbad PKV 2-BZ Typ D (2 Stck.)

**01.04.01.02.1 Spiegelschrank (B:120)**
Raum
Nr. 416.1 + 417.1
4.Obergeschoss
2.1 Bauabschnitt

Beschreibung:
wie 2-Bettzimmer Typ D im 1.BA 4.OG

Lieferung und Montage fix und fertig inkl. aller Kleinteile und Zubehör. Versiegelung zu angrenzenden Bauteilen & Decke mit Acryl und zum Boden mit Silikon in Bodenbelagsfarbe.
Menge: 2,000 St

**01.04.01.02.2 Spiegel auf Wandfliesen (B:155)**
Raum
wie zuvor

Beschreibung:
wie 2-Bettzimmer Typ D im 1.BA 4.OG

Lieferung und Montage fix und fertig inkl. aller Kleinteile und Zubehör. Versiegelung zu angrenzenden Bauteilen & Decke mit Acryl und zum Boden mit Silikon in Bodenbelagsfarbe.
Menge: 2,000 St

**01.04.01.02.3 Grafikplatte Dusche (B:155)**
Raum
wie zuvor

Beschreibung:
wie 2-Bettzimmer Typ D im 1.BA 4.OG

Lieferung und Montage fix und fertig inkl. aller Kleinteile und Zubehör. Versiegelung zu angrenzenden Bauteilen & Decke mit Acryl und zum Boden mit Silikon in Bodenbelagsfarbe.
Menge: 2,000 St

**01.04.01.02.4 Untergrundvorbehandlung**
Raum
wie zuvor

Beschreibung:
wie 2-Bettzimmer Typ D im 1.BA 4.OG
Wandfläche je ca.3,9m²

Lieferung und Montage fix und fertig inkl. aller Kleinteile und Zubehör. Versiegelung zu angrenzenden Bauteilen & Decke mit Acryl und zum Boden mit Silikon in Bodenbelagsfarbe.
Menge: 7,800 m²

**01.04.01.02.5 Ablage Waschtisch (B:50), 2-teilig**
Raum
wie zuvor

Beschreibung:
wie 2-Bettzimmer Typ D im 1.BA 4.OG

Lieferung und Montage fix und fertig inkl. aller Kleinteile und Zubehör. Versiegelung zu angrenzenden Bauteilen & Decke mit Acryl und zum Boden mit Silikon in Bodenbelagsfarbe.
Menge: 2,000 St

**01.04.01.02.6 Beschriftung Spiegelschrank, eingraviert**
Raum
wie zuvor

Beschreibung:
wie 2-Bettzimmer Typ D im 1.BA 4.OG
Menge: 2,000 psch

###### Untertitel 01.04.01.03 Sonstiges

**01.04.01.03.1 Stundenlohnarbeiten**
wie im 3. Bauabschnitt LV Pos. 01.3
Menge: 5,000 h

**01.04.01.03.2 zusätzliche Anfahrt**
*** Pauschalposition
wie im 3. Bauabschnitt LV Pos. 01.3
Menge: 1,000 psch

**01.04.01.03.3 Revisionsunterlagen**
Revisionsunterlagen
Es wird ausdrücklich darauf hingewiesen, dass bei Stellung der Schlussrechnung ebenfalls die entspr. Revisionsunterlagen und Dokumenteationen  (1-fach in Papierform, 2-Fach in digitaler Form), wie z. B. Prüfbücher, Prüfzeugnisse für verwendete Materialien, Teilelisten, Schaltpläne, Pflegeanleitungen, Produktdatenblätter, Unternehmerbescheinigungen, Entsorgungsnachweise usw. mit einzureichen sind und zuvor keine Anweisung aus der Schlussrechnung erfolgt.

Anfertigen und den Bauherren digal übergeben.
Menge: 1,000 St

### Bereich 02 Klapptische GKV-Zimmer

#### Abschnitt 02.01 2.1 Bauabschnitt

**02.01.1 Klapptisch (70x80) 4.OG**
Raum
4.Obergeschoss
Raum Nr. 412, 413

Maße:
B/H/T ca.800/700/140mm

Beschreibung:
Wandmontierter Klappschreibtisch in einem 3-seitigen Rahmen 28mm (nach unten offen).
Oberkante Schreibtischplatte ausgeklappt: 750mm OKFF: Die Schreibtischplatte ist durch Bänder und Magneten vor dem unkontrollierten Aufklappen zu sichern und mit einem Bügelgriff zu öffnen.

Beschlag wie PKV-Klappschreibtische aus Vorbemerkungen:
Sekretärband aus Edelstahl zum Schrauben für Sonderanwendungen, Öffnungswinkel 90°, Tragkraft je 70kg, eingefräst in Seitenwand aus Furniersperrholz, mit passenden Spanplattenschrauben aus Edelstahl
Fabrikat: Häfele 361.50.832
oder gleichwertig nach Bemusterung

angebotenes Fabrikat:

'..........................................'
(vom Bieter unbedingt auszufüllen)

2x Bremsklappenhalter je Schreibtisch, mit Öffnungsbegrenzung
und Schließautomatik, Oberfläche Stahl vernickelt/Kunststoff schwarz
Fabrikat: Häfele 365.30.344/5
oder gleichwertig nach Bemusterung

angebotenes Fabrikat:

'..........................................'
(vom Bieter unbedingt auszufüllen)

Griff
Bügelgriff aus Metall, Oberfläche vernickelt matt, d=10mm, Breite 96/288mm
wie Schrankgriffe GKV-Zimmer

angebotenes Fabrikat:

'..........................................'
(vom Bieter unbedingt auszufüllen)

Material:
äußerer Rahmen und Tischplatte aus Furniersperrholz mind. 28mm stark, HPL-beschichtet. Dekor matt nach Wahl AG aus Herstellerkollektionen, z.B. Pfleiderer Sandgreige U16003
innerer Rahmen kann aus 19mm P2 mit HPL-Beschichtung hergestellt werden. 2mm ABS-Kanten in Dekorfarbe.

Die Montage ist so auszuführen, dass von außen keine Befestigung sichtbar ist, dass ungewolltes Aushängen aber verhindert wird.

Herstellen, Liefern und Montage in fix und fertiger Ausführung, inkl. aller Klein- und Zubehörteile, Anstellseiten, Blenden, inkl. aller Anpassarbeiten (Boden Wand Decke).
Menge: 2,000 St

#### Abschnitt 02.02 3. Bauabschnitt

**02.02.1 Klapptisch (70x80) 1.OG**
Raum
1.Obergeschoss
Raum Nr. 106,107

Ausführung wie Vorposition im 2.1 BA GKV

Die Montage ist so auszuführen, dass von außen keine Befestigung sichtbar ist, dass ungewolltes Aushängen aber verhindert wird.

Herstellen, Liefern und Montage in fix und fertiger Ausführung, inkl. aller Klein- und Zubehörteile, Anstellseiten, Blenden, inkl. aller Anpassarbeiten (Boden Wand Decke).
Menge: 2,000 St

**02.02.2 Klapptisch (70x80) 2.OG**
Raum
2.Obergeschoss
Raum Nr. 207, 208

Ausführung wie Vorposition im 2.1 BA GKV

Die Montage ist so auszuführen, dass von außen keine Befestigung sichtbar ist, dass ungewolltes Aushängen aber verhindert wird.

Herstellen, Liefern und Montage in fix und fertiger Ausführung, inkl. aller Klein- und Zubehörteile, Anstellseiten, Blenden, inkl. aller Anpassarbeiten (Boden Wand Decke).
Menge: 2,000 St

#### Abschnitt 02.03 4. Bauabschnitt

**02.03.1 Klapptisch (70x80) 1.OG**
Raum
1.Obergeschoss
Raum Nr. 128, 129, 131, 132, 133, 134

Ausführung wie Vorposition im 2.1 BA GKV

Die Montage ist so auszuführen, dass von außen keine Befestigung sichtbar ist, dass ungewolltes Aushängen aber verhindert wird.

Herstellen, Liefern und Montage in fix und fertiger Ausführung, inkl. aller Klein- und Zubehörteile, Anstellseiten, Blenden, inkl. aller Anpassarbeiten (Boden Wand Decke).
Menge: 6,000 St

**02.03.2 Klapptisch (70x80) 2.OG**
Raum
2.Obergeschoss
Raum Nr. 230, 231, 233, 234, 235, 236

Ausführung wie Vorposition im 2.1 BA GKV

Die Montage ist so auszuführen, dass von außen keine Befestigung sichtbar ist, dass ungewolltes Aushängen aber verhindert wird.

Herstellen, Liefern und Montage in fix und fertiger Ausführung, inkl. aller Klein- und Zubehörteile, Anstellseiten, Blenden, inkl. aller Anpassarbeiten (Boden Wand Decke).
Menge: 6,000 St
